# Sistema de enchimento de silo para biomassa

- Propriedade do ficheiro: CYPE Ingenieros S.A.
- Formato: FIEBDC-3/2016
- Programa: Gerador de preços para construção civil. CYPE Ingenieros, S.A.
- Data: 28/08/2025
- Âmbito geográfico: Brasil
- Moeda: BRL
- Custos indiretos: 3 %
- Despesas gerais: 13 %
- Lucro: 6 %
- IVA: 17 %

## I Instalações

### IC Aquecimento, refrigeração, climatização e água quente

#### ICQ Caldeiras de biomassa

**ICQ050** Un Sistema de enchimento de silo para biomassa.
Sistema de enchimento horizontal de silo, para combustível de biomassa, formado por motor para transportador helicoidal sem-fim, de 5,5 kW de potência, com proteção contra explosões, quadro de distribuição para motor e transportador helicoidal sem-fim de 8 m de comprimento, ancorado ao paramento através de suportes. Totalmente montado, ligado e testado.
Inclui: Marcação. Nivelação, colocação e fixação dos componentes do sistema. Ligação à rede elétrica.
Critério de medição de projeto: Número de unidades previstas, segundo documentação gráfica de Projeto.
Critério de quantitativos de obra: Medir-se-á o número de unidades realmente executadas segundo especificações de Projeto.

| Código | Un | Descrição | Rendimento | Preço | Importância |
|---|---|---|---|---|---|
| mt38cbh020d | Un | Motor para transportador helicoidal sem-fim, de 5,5 kW de potência, com proteção contra explosões, para reservatório de difícil acessibilidade na zona de descarga de combustível. (material) | 1 | 27869.52 | 27869.520 |
| mt38cbh025a | Un | Quadro de distribuição para motor. (material) | 1 | 5908.2 | 5908.200 |
| mt38cbh030a | m | Parafuso sem-fim de 230 mm de diâmetro. (material) | 8 | 901.13 | 7209.040 |
| mt38cbh035a | Un | Suporte intermediário para parafuso sem-fim. (material) | 1 | 2594.38 | 2594.380 |
| mt38cbh106a | Un | Supervisão e direção do procedimento de samblagem e ligação interna de sistema de enchimento horizontal de silo de biomassa. (material) | 1 | 2870.53 | 2870.530 |
| mo003 | h | Eletricista. (mão de obra) | 7.966 | 42.82 | 341.104 |
| mo102 | h | Ajudante de eletricista. (mão de obra) | 7.966 | 32.08 | 255.549 |
| % | % | Custos diretos complementares | 2 % | 47048.323 | 940.966 |
|  |  | Custos diretos |  |  | 47989.289 |
