# Reservatório pré-fabricado para armazenamento de pellets

- Propriedade do ficheiro: CYPE Ingenieros S.A.
- Formato: FIEBDC-3/2016
- Programa: Gerador de preços para construção civil. CYPE Ingenieros, S.A.
- Data: 28/08/2025
- Âmbito geográfico: Brasil
- Moeda: BRL
- Custos indiretos: 3 %
- Despesas gerais: 13 %
- Lucro: 6 %
- IVA: 17 %

## I Instalações

### IC Aquecimento, refrigeração, climatização e água quente

#### ICQ Caldeiras de biomassa

**ICQ060** Un Reservatório pré-fabricado para armazenamento de pellets.
Reservatório para armazenar pellets, de tecido sintético, com estrutura e tremonha de aço, de 1,70x1,70 m e altura regulável de 1,80 a 2,50 m, de 3,2 t de capacidade máxima. Totalmente montado, ligado e testado.
Inclui: Marcação. Colocação do reservatório. Ligação ao sistema de extração.
Critério de medição de projeto: Número de unidades previstas, segundo documentação gráfica de Projeto.
Critério de quantitativos de obra: Medir-se-á o número de unidades realmente executadas segundo especificações de Projeto.

| Código | Un | Descrição | Rendimento | Preço | Importância |
|---|---|---|---|---|---|
| mt38cbh045aa | Un | Reservatório para armazenar pellets, de tecido sintético, com estrutura e tremonha de aço, de 1,70x1,70 m e altura regulável de 1,80 a 2,50 m, de 3,2 t de capacidade máxima, com sistema automático de extração do combustível. (material) | 1 | 18327.76 | 18327.760 |
| mo003 | h | Eletricista. (mão de obra) | 4.552 | 42.82 | 194.917 |
| mo102 | h | Ajudante de eletricista. (mão de obra) | 4.552 | 32.08 | 146.028 |
| % | % | Custos diretos complementares | 2 % | 18668.705 | 373.374 |
|  |  | Custos diretos |  |  | 19042.079 |
