# Duto de chapa galvanizada

- Propriedade do ficheiro: CYPE Ingenieros S.A.
- Formato: FIEBDC-3/2016
- Programa: Gerador de preços para construção civil. CYPE Ingenieros, S.A.
- Data: 29/10/2025
- Âmbito geográfico: Brasil
- Moeda: BRL
- Custos indiretos: 3 %
- Despesas gerais: 13 %
- Lucro: 6 %
- IVA: 17 %

## I Instalações

### IC Aquecimento, refrigeração, climatização e água quente

#### ICR Sistemas de condução de ar

**ICR020** m² Duto de chapa galvanizada.
Rede de dutos de distribuição de ar para climatização, constituída por dutos de chapa galvanizada de 1,2 mm de espessura, com classificação de resistência ao fogo E600/120 e juntas transversais com bainha deslizante tipo baioneta. Incluindo embocaduras, derivações, acessórios de montagem, elementos de fixação e peças especiais.
Inclui: Marcação do traçado dos dutos. Marcação e posterior ancoragem dos suportes dos dutos. Montagem e fixação de dutos. Verificação do seu correto funcionamento.
Critério de medição de projeto: Superfície projetada, segundo documentação gráfica de Projeto, calculada como produto do perímetro pelo comprimento do tramo, medido entre os eixos dos elementos ou dos pontos a ligar, sem descontar as peças especiais.
Critério de quantitativos de obra: Medir-se-á a superfície realmente executada segundo especificações de Projeto.

| Código | Un | Descrição | Rendimento | Preço | Importância |
|---|---|---|---|---|---|
| mt42con115h | Un | Repercussão, por m², de material auxiliar para fixação à obra de dutos autoportantes para a distribuição de ar em ventilação e climatização. (material) | 1 | 16.28 | 16.280 |
| mt42con110h | m² | Chapa galvanizada de 1,2 mm de espessura, com classificação de resistência ao fogo E600/120 e juntas transversais com bainha deslizante tipo baioneta, para a formação de dutos autoportantes para a distribuição de ar em ventilação e climatização. (material) | 1.05 | 108.52 | 113.946 |
| mo013 | h | Montador de dutos de chapa metálica. (mão de obra) | 0.678 | 42.82 | 29.032 |
| mo084 | h | Ajudante de montador de dutos de chapa metálica. (mão de obra) | 0.678 | 31.49 | 21.350 |
| % | % | Custos diretos complementares | 2 % | 180.608 | 3.612 |
|  |  | Custos diretos |  |  | 184.220 |

Resíduos:
- colocação: mt42con110h; fator de resíduo 0.0140983

## Recursos

**mt42con110h** m² Chapa galvanizada de 1,2 mm de espessura
Dados técnicos: Custo energético 134.057 MJ; Emissão de CO2 5.455 kg; Código LER 17 04 05; Massa do elemento 9.36 kg; Volume 0.004457 m3
Resíduos:
- embalagem: re170203 Plástico. (componente de resíduo); rendimento 0.025 kg; Código LER 17 02 03; Massa do elemento 1 kg; Volume 0.001667 m3
