# Grelha de impulsão

- Propriedade do ficheiro: CYPE Ingenieros S.A.
- Formato: FIEBDC-3/2016
- Programa: Gerador de preços para construção civil. CYPE Ingenieros, S.A.
- Data: 27/09/2024
- Âmbito geográfico: Brasil
- Moeda: BRL
- Custos indiretos: 3 %
- Despesas gerais: 13 %
- Lucro: 6 %
- IVA: 17 %

## I Instalações

### IC Aquecimento, refrigeração, climatização e água quente

#### ICR Sistemas de condução de ar

**ICR030** Un Grelha de impulsão.
Grelha de impulsão, de alumínio extrudido, anodizado cor natural E6-C-0, com lâminas horizontais reguláveis individualmente, de 525x125 mm, com parte posterior de chapa de aço pintada a preto RAL 9005, formada por lâminas verticais reguláveis individualmente e mecanismo de regulação da vazão com lâminas ensambladas em oposição, accionáveis a partir da parte frontal, fixação oculta (com marco de montagem de chapa de aço galvanizado), montada na parede. Inclusive acessórios de montagem e elementos de fixação.
Inclui: Marcação. Montagem e fixação da grelha.
Critério de medição de projeto: Número de unidades previstas, segundo documentação gráfica de Projeto.
Critério de quantitativos de obra: Medir-se-á o número de unidades realmente executadas segundo especificações de Projeto.

| Código | Un | Descrição | Rendimento | Preço | Importância |
|---|---|---|---|---|---|
| mt42trx010gad | Un | Grelha de impulsão, de alumínio extrudido, anodizado cor natural E6-C-0, com lâminas horizontais reguláveis individualmente, de 525x125 mm, com parte posterior de chapa de aço pintada a preto RAL 9005, formada por lâminas verticais reguláveis individualmente e mecanismo de regulação da vazão com lâminas ensambladas em oposição, accionáveis a partir da parte frontal, fixação oculta (com marco de montagem de chapa de aço galvanizado). (material) | 1 | 543.24 | 543.240 |
| mo005 | h | Instalador de ar condicionado. (mão de obra) | 0.244 | 40.91 | 9.982 |
| mo104 | h | Ajudante de instalador de ar condicionado. (mão de obra) | 0.244 | 30.78 | 7.510 |
| % | % | Custos diretos complementares | 2 % | 560.732 | 11.215 |
|  |  | Custos diretos |  |  | 571.947 |

## Recursos

**mt42trx010gad** Un Grelha de impulsão
Dados técnicos: Custo energético 38.062 MJ; Emissão de CO2 2.704 kg
Resíduos:
- embalagem: re150101 Embalagens de papel e cartão. (componente de resíduo); rendimento 0.118 kg; Código LER 15 01 01; Massa do elemento 1 kg; Volume 0.001333 m3
- embalagem: re170203 Plástico. (componente de resíduo); rendimento 0.059 kg; Código LER 17 02 03; Massa do elemento 1 kg; Volume 0.001667 m3
