# Manga para cabos

- Propriedade do ficheiro: CYPE Ingenieros S.A.
- Formato: FIEBDC-3/2016
- Programa: Gerador de preços para construção civil. CYPE Ingenieros, S.A.
- Data: 27/09/2024
- Âmbito geográfico: Brasil
- Moeda: BRL
- Custos indiretos: 3 %
- Despesas gerais: 13 %
- Lucro: 6 %
- IVA: 17 %

## I Instalações

### ID Segurança

#### IDC Cabos

**IDC010** m Manga para cabos.
Manga blindada para cabos de 6x0,22+2x0,75 mm², livre de halogéneos, reação ao fogo classe Dca segundo NP EN 50575.
Inclui: Marcação do traçado da manga. Extensão da manga. Ligação e verificação do seu correto funcionamento.
Critério de medição de projeto: Comprimento medido segundo documentação gráfica de Projeto.
Critério de quantitativos de obra: Medir-se-á o comprimento realmente executado segundo especificações de Projeto.

| Código | Un | Descrição | Rendimento | Preço | Importância |
|---|---|---|---|---|---|
| mt41ing050v | m | Manga blindada para cabos de 6x0,22+2x0,75 mm², livre de halogéneos, reação ao fogo classe Dca segundo NP EN 50575. (material) | 1 | 2.93 | 2.930 |
| mo006 | h | Instalador de redes e equipamentos de detecção e segurança. (mão de obra) | 0.017 | 40.91 | 0.695 |
| mo105 | h | Ajudante de instalador de redes e equipamentos de detecção e segurança. (mão de obra) | 0.017 | 30.78 | 0.523 |
| % | % | Custos diretos complementares | 2 % | 4.148 | 0.083 |
|  |  | Custos diretos |  |  | 4.231 |

Resíduos:
- colocação: mt41ing050v Manga blindada para cabos de 6x0,22+2x0,75 mm², livre de halogéneos, reação ao fogo classe Dca segundo NP EN 50575; fator de resíduo 0.016494

## Recursos

**mt41ing050v** m Manga blindada para cabos de 6x0,22+2x0,75 mm², livre de halogéneos, reação ao fogo classe Dca segundo NP EN 50575
Dados técnicos: Custo energético 0.960 MJ; Emissão de CO2 0.073 kg; Código LER 17 04 11; Massa do elemento 0.0251 kg; Volume 0.000017 m3
Resíduos:
- embalagem: re150101 Embalagens de papel e cartão. (componente de resíduo); rendimento 0.065 kg; Código LER 15 01 01; Massa do elemento 1 kg; Volume 0.001333 m3
