# Contato magnético de superfície

- Propriedade do ficheiro: CYPE Ingenieros S.A.
- Formato: FIEBDC-3/2016
- Programa: Gerador de preços para construção civil. CYPE Ingenieros, S.A.
- Data: 27/09/2024
- Âmbito geográfico: Brasil
- Moeda: BRL
- Custos indiretos: 3 %
- Despesas gerais: 13 %
- Lucro: 6 %
- IVA: 17 %

## I Instalações

### ID Segurança

#### IDG Sensores magnéticos

**IDG010** Un Contato magnético de superfície.
Contato magnético de superfície, abertura máxima da porta ou janela para activar o contato 15 mm, com carcaça de alumínio, proteção anti-abertura e contato normalmente encerrado. Instalação em porta ou janela. Inclusive elementos de fixação.
Inclui: Marcação. Fixação à superfície suporte. Ligação e verificação do seu correto funcionamento.
Critério de medição de projeto: Número de unidades previstas, segundo documentação gráfica de Projeto.
Critério de quantitativos de obra: Medir-se-á o número de unidades realmente executadas segundo especificações de Projeto.

| Código | Un | Descrição | Rendimento | Preço | Importância |
|---|---|---|---|---|---|
| mt41ing150a | Un | Contato magnético de superfície, abertura máxima da porta ou janela para activar o contato 15 mm, com carcaça de alumínio, proteção anti-abertura e contato normalmente encerrado, para instalar em portas e janelas. Inclusive elementos de fixação. (material) | 1 | 113.85 | 113.850 |
| mo006 | h | Instalador de redes e equipamentos de detecção e segurança. (mão de obra) | 0.225 | 40.91 | 9.205 |
| mo105 | h | Ajudante de instalador de redes e equipamentos de detecção e segurança. (mão de obra) | 0.225 | 30.78 | 6.926 |
| % | % | Custos diretos complementares | 2 % | 129.981 | 2.600 |
|  |  | Custos diretos |  |  | 132.581 |
