# Sonda de detecção de fugas de água

- Propriedade do ficheiro: CYPE Ingenieros S.A.
- Formato: FIEBDC-3/2016
- Programa: Gerador de preços para construção civil. CYPE Ingenieros, S.A.
- Data: 27/09/2024
- Âmbito geográfico: Brasil
- Moeda: BRL
- Custos indiretos: 3 %
- Despesas gerais: 13 %
- Lucro: 6 %
- IVA: 17 %

## I Instalações

### ID Segurança

#### IDI Detectores de inundação

**IDI105** Un Sonda de detecção de fugas de água.
Sonda de detecção de fugas de água, de 40x33x17 mm, com carcaça de ABS e placa de circuito impresso. Inclusive elementos de fixação.
Inclui: Colocação e fixação. Montagem, ligação e verificação do seu correto funcionamento.
Critério de medição de projeto: Número de unidades previstas, segundo documentação gráfica de Projeto.
Critério de quantitativos de obra: Medir-se-á o número de unidades realmente executadas segundo especificações de Projeto.

| Código | Un | Descrição | Rendimento | Preço | Importância |
|---|---|---|---|---|---|
| mt41die155a | Un | Sonda de detecção de fugas de água, de 40x33x17 mm, com carcaça de ABS e placa de circuito impresso, com elementos de fixação. (material) | 1 | 41.66 | 41.660 |
| mo006 | h | Instalador de redes e equipamentos de detecção e segurança. (mão de obra) | 0.135 | 40.91 | 5.523 |
| mo105 | h | Ajudante de instalador de redes e equipamentos de detecção e segurança. (mão de obra) | 0.135 | 30.78 | 4.155 |
| % | % | Custos diretos complementares | 2 % | 51.338 | 1.027 |
|  |  | Custos diretos |  |  | 52.365 |
