# Bateria

- Propriedade do ficheiro: CYPE Ingenieros S.A.
- Formato: FIEBDC-3/2016
- Programa: Gerador de preços para construção civil. CYPE Ingenieros, S.A.
- Data: 14/02/2025
- Âmbito geográfico: Brasil
- Moeda: BRL
- Custos indiretos: 3 %
- Despesas gerais: 13 %
- Lucro: 6 %
- IVA: 17 %

## I Instalações

### ID Segurança

#### IDN Baterias

**IDN010** Un Bateria.
Bateria recarregável de chumbo-ácido de 12 V e 7 Ah, de 151x91x65 mm.
Inclui: Colocação da bateria. Ligação e verificação do seu correto funcionamento.
Critério de medição de projeto: Número de unidades previstas, segundo documentação gráfica de Projeto.
Critério de quantitativos de obra: Medir-se-á o número de unidades realmente executadas segundo especificações de Projeto.

| Código | Un | Descrição | Rendimento | Preço | Importância |
|---|---|---|---|---|---|
| mt41ing120d | Un | Bateria recarregável de chumbo-ácido de 12 V e 7 Ah, de 151x91x65 mm. (material) | 1 | 180.75 | 180.750 |
| mo006 | h | Instalador de redes e equipamentos de detecção e segurança. (mão de obra) | 0.023 | 42.82 | 0.985 |
| mo105 | h | Ajudante de instalador de redes e equipamentos de detecção e segurança. (mão de obra) | 0.023 | 32.08 | 0.738 |
| % | % | Custos diretos complementares | 2 % | 182.473 | 3.649 |
|  |  | Custos diretos |  |  | 186.122 |
