# Comando à distância, via rádio

- Propriedade do ficheiro: CYPE Ingenieros S.A.
- Formato: FIEBDC-3/2016
- Programa: Gerador de preços para construção civil. CYPE Ingenieros, S.A.
- Data: 27/09/2024
- Âmbito geográfico: Brasil
- Moeda: BRL
- Custos indiretos: 3 %
- Despesas gerais: 13 %
- Lucro: 6 %
- IVA: 17 %

## I Instalações

### ID Segurança

#### IDR Centrais de intrusão via rádio

**IDR020** Un Comando à distância, via rádio.
Comando à distância com comunicação via rádio, com quatro botões, led indicador de bateria fraca e bateria de lítio de 3 V.
Inclui: Verificação do seu correto funcionamento.
Critério de medição de projeto: Número de unidades previstas, segundo documentação gráfica de Projeto.
Critério de quantitativos de obra: Medir-se-á o número de unidades realmente executadas segundo especificações de Projeto.

| Código | Un | Descrição | Rendimento | Preço | Importância |
|---|---|---|---|---|---|
| mt41ing220a | Un | Comando à distância com comunicação via rádio, com quatro botões, led indicador de bateria fraca e bateria de lítio de 3 V. (material) | 1 | 337.8 | 337.800 |
| mo006 | h | Instalador de redes e equipamentos de detecção e segurança. (mão de obra) | 0.056 | 40.91 | 2.291 |
| mo105 | h | Ajudante de instalador de redes e equipamentos de detecção e segurança. (mão de obra) | 0.056 | 30.78 | 1.724 |
| % | % | Custos diretos complementares | 2 % | 341.815 | 6.836 |
|  |  | Custos diretos |  |  | 348.651 |
