# Detector infravermelho via rádio

- Propriedade do ficheiro: CYPE Ingenieros S.A.
- Formato: FIEBDC-3/2016
- Programa: Gerador de preços para construção civil. CYPE Ingenieros, S.A.
- Data: 27/09/2024
- Âmbito geográfico: Brasil
- Moeda: BRL
- Custos indiretos: 3 %
- Despesas gerais: 13 %
- Lucro: 6 %
- IVA: 17 %

## I Instalações

### ID Segurança

#### IDR Centrais de intrusão via rádio

**IDR040** Un Detector infravermelho via rádio.
Detector infravermelho com comunicação via rádio, cobertura de 15 m/90°, de 120x65x35 mm, com sensor infravermelho passivo, indicador led, proteção anti-abertura, duas baterias de litio de 3 V e cobertura de plástico ABS. Inclusive elementos de fixação.
Inclui: Marcação. Fixação ao paramento. Montagem, ligação e verificação do seu correto funcionamento.
Critério de medição de projeto: Número de unidades previstas, segundo documentação gráfica de Projeto.
Critério de quantitativos de obra: Medir-se-á o número de unidades realmente executadas segundo especificações de Projeto.

| Código | Un | Descrição | Rendimento | Preço | Importância |
|---|---|---|---|---|---|
| mt41ing240a | Un | Detector infravermelho com comunicação via rádio, cobertura de 15 m/90°, de 120x65x35 mm, com sensor infravermelho passivo, indicador led, proteção anti-abertura, duas baterias de litio de 3 V e cobertura de plástico ABS. Inclusive elementos de fixação. (material) | 1 | 542.45 | 542.450 |
| mo006 | h | Instalador de redes e equipamentos de detecção e segurança. (mão de obra) | 0.225 | 40.91 | 9.205 |
| mo105 | h | Ajudante de instalador de redes e equipamentos de detecção e segurança. (mão de obra) | 0.225 | 30.78 | 6.926 |
| % | % | Custos diretos complementares | 2 % | 558.581 | 11.172 |
|  |  | Custos diretos |  |  | 569.753 |
