# Sistema de alimentação ininterrupta (SAI)

- Propriedade do ficheiro: CYPE Ingenieros S.A.
- Formato: FIEBDC-3/2016
- Programa: Gerador de preços para construção civil. CYPE Ingenieros, S.A.
- Data: 27/09/2024
- Âmbito geográfico: Brasil
- Moeda: BRL
- Custos indiretos: 3 %
- Despesas gerais: 13 %
- Lucro: 6 %
- IVA: 17 %

## I Instalações

### IE Elétricas

#### IEA Sistemas de alimentação

**IEA010** Un Sistema de alimentação ininterrupta (SAI).
Sistema de alimentação ininterrupta Off-Line, de 3 kVA de potência, para alimentação monofásica, composto por rectificador de corrente e carregador de bateria, bateria, inversor estático eletrônico, supervisor de rede e interruptor paralelo. Inclusive acessórios necessários para a sua correta instalação.
Inclui: Montagem e fixação. Ligação e colocação em funcionamento.
Critério de medição de projeto: Número de unidades previstas, segundo documentação gráfica de Projeto.
Critério de quantitativos de obra: Medir-se-á o número de unidades realmente executadas segundo especificações de Projeto.

| Código | Un | Descrição | Rendimento | Preço | Importância |
|---|---|---|---|---|---|
| mt35sai010ji | Un | Sistema de alimentação ininterrupta Off-Line, de 3 kVA de potência, para alimentação monofásica, composto por rectificador de corrente e carregador de bateria, bateria, inversor estático eletrônico, supervisor de rede e interruptor paralelo. (material) | 1 | 7600.37 | 7600.370 |
| mo003 | h | Eletricista. (mão de obra) | 1.154 | 40.91 | 47.210 |
| mo102 | h | Ajudante de eletricista. (mão de obra) | 1.154 | 30.78 | 35.520 |
| % | % | Custos diretos complementares | 2 % | 7683.100 | 153.662 |
|  |  | Custos diretos |  |  | 7836.762 |
