# Sistema de alimentação ininterrupta (SAI)

- Propriedade do ficheiro: CYPE Ingenieros S.A.
- Formato: FIEBDC-3/2016
- Programa: Gerador de preços para construção civil. CYPE Ingenieros, S.A.
- Data: 17/06/2024
- Âmbito geográfico: Brasil
- Moeda: BRL
- Custos indiretos: 3 %
- Despesas gerais: 13 %
- Lucro: 6 %
- IVA: 17 %

## I Instalações

### IE Elétricas

#### IEA Sistemas de alimentação

**IEA010** Un Sistema de alimentação ininterrupta (SAI).
Sistema de alimentação ininterrupta On-Line, de 12,5 kVA de potência, para alimentação trifásica com saída monofásica, composto por rectificador de corrente e carregador de bateria, baterias, inversor estático eletrônico, bypass e interruptor paralelo. Inclusive acessórios necessários para a sua correta instalação.
Inclui: Montagem e fixação. Ligação e colocação em funcionamento.
Critério de medição de projeto: Número de unidades previstas, segundo documentação gráfica de Projeto.
Critério de quantitativos de obra: Medir-se-á o número de unidades realmente executadas segundo especificações de Projeto.

| Código | Un | Descrição | Rendimento | Preço | Importância |
|---|---|---|---|---|---|
| mt35sai010IQ | Un | Sistema de alimentação ininterrupta On-Line, de 12,5 kVA de potência, para alimentação trifásica, composto por rectificador de corrente e carregador de bateria, baterias, inversor estático eletrônico, bypass e interruptor paralelo. (material) | 1 | 51968.33 | 51968.330 |
| mo003 | h | Eletricista. (mão de obra) | 2.886 | 40.91 | 118.066 |
| mo102 | h | Ajudante de eletricista. (mão de obra) | 2.886 | 30.78 | 88.831 |
| % | % | Custos diretos complementares | 2 % | 52175.227 | 1043.505 |
|  |  | Custos diretos |  |  | 53218.732 |
