# Regulador de carga

- Propriedade do ficheiro: CYPE Ingenieros S.A.
- Formato: FIEBDC-3/2016
- Programa: Gerador de preços para construção civil. CYPE Ingenieros, S.A.
- Data: 17/06/2024
- Âmbito geográfico: Brasil
- Moeda: BRL
- Custos indiretos: 3 %
- Despesas gerais: 13 %
- Lucro: 6 %
- IVA: 17 %

## I Instalações

### IE Elétricas

#### IEF Solar fotovoltaica

**IEF040** Un Regulador de carga.
Regulador de carga MPPT, tensão nominal 12/24/36/48 V com reconhecimento automático, intensidade de carga nominal 70 A, potência máxima a 12 V 1000 W, potência máxima a 24 V 2000 W, potência máxima a 36 V 3000 W, potência máxima a 48 V 4000 W, intensidade máxima de curto-circuito 35 A, tensão máxima em circuito aberto 250 V, eficiência máxima 99%, dimensões 185x250x95 mm, com porta Ethernet, Bluetooth, gestão inteligente do acumulador de energia elétrica, algoritmo de carga do acumulador de energia elétrica programável, proteções eléctricas e sensor de temperatura interna. Inclusive acessórios necessários para a sua correta instalação.
Inclui: Montagem, fixação e nivelação. Ligação e verificação do seu correto funcionamento.
Critério de medição de projeto: Número de unidades previstas, segundo documentação gráfica de Projeto.
Critério de quantitativos de obra: Medir-se-á o número de unidades realmente executadas segundo especificações de Projeto.

| Código | Un | Descrição | Rendimento | Preço | Importância |
|---|---|---|---|---|---|
| mt35rfg040fg | Un | Regulador de carga MPPT, tensão nominal 12/24/36/48 V com reconhecimento automático, intensidade de carga nominal 70 A, potência máxima a 12 V 1000 W, potência máxima a 24 V 2000 W, potência máxima a 36 V 3000 W, potência máxima a 48 V 4000 W, intensidade máxima de curto-circuito 35 A, tensão máxima em circuito aberto 250 V, eficiência máxima 99%, dimensões 185x250x95 mm, com porta Ethernet, Bluetooth, gestão inteligente do acumulador de energia elétrica, algoritmo de carga do acumulador de energia elétrica programável, proteções eléctricas e sensor de temperatura interna. (material) | 1 | 5010.92 | 5010.920 |
| mo003 | h | Eletricista. (mão de obra) | 0.273 | 40.91 | 11.168 |
| mo102 | h | Ajudante de eletricista. (mão de obra) | 0.273 | 30.78 | 8.403 |
| % | % | Custos diretos complementares | 2 % | 5030.491 | 100.610 |
|  |  | Custos diretos |  |  | 5131.101 |
