# Armário de ligações

- Propriedade do ficheiro: CYPE Ingenieros S.A.
- Formato: FIEBDC-3/2016
- Programa: Gerador de preços para construção civil. CYPE Ingenieros, S.A.
- Data: 27/09/2024
- Âmbito geográfico: Brasil
- Moeda: BRL
- Custos indiretos: 3 %
- Despesas gerais: 13 %
- Lucro: 6 %
- IVA: 17 %

## I Instalações

### IE Elétricas

#### IEF Solar fotovoltaica

**IEF050** Un Armário de ligações.
Armário monobloco de poliéster reforçado com fibra de vidro, de 400x600x230 mm, cor cinza RAL 7035, com graus de proteção IP66 e IK10. Instalação em superfície.
Inclui: Marcação. Colocação e fixação.
Critério de medição de projeto: Número de unidades previstas, segundo documentação gráfica de Projeto.
Critério de quantitativos de obra: Medir-se-á o número de unidades realmente executadas segundo especificações de Projeto.

| Código | Un | Descrição | Rendimento | Preço | Importância |
|---|---|---|---|---|---|
| mt35aeg010e | Un | Armário monobloco de poliéster reforçado com fibra de vidro, de 400x600x230 mm, cor cinza RAL 7035, com graus de proteção IP66 e IK10. (material) | 1 | 585.11 | 585.110 |
| mo003 | h | Eletricista. (mão de obra) | 0.256 | 40.91 | 10.473 |
| mo102 | h | Ajudante de eletricista. (mão de obra) | 0.256 | 30.78 | 7.880 |
| % | % | Custos diretos complementares | 2 % | 603.463 | 12.069 |
|  |  | Custos diretos |  |  | 615.532 |
