# Módulo fotovoltaico para integração em edifício

- Propriedade do ficheiro: CYPE Ingenieros S.A.
- Formato: FIEBDC-3/2016
- Programa: Gerador de preços para construção civil. CYPE Ingenieros, S.A.
- Data: 27/09/2024
- Âmbito geográfico: Brasil
- Moeda: BRL
- Custos indiretos: 3 %
- Despesas gerais: 13 %
- Lucro: 6 %
- IVA: 17 %

## I Instalações

### IE Elétricas

#### IEF Solar fotovoltaica

**IEF010** m² Módulo fotovoltaico para integração em edifício.
Módulo solar fotovoltaico de células de silício monocristalino, para integração arquitetônica em fachada de edifício, potência máxima (Wp) 100 W, tensão a máxima potência (Vmp) 18,18 V, intensidade a máxima potência (Imp) 5,52 A, tensão em circuito aberto (Voc) 22,11 V, intensidade de curto-circuito (Isc) 5,78 A, eficiência 15,52%, 36 células de 125x125 mm, vidro exterior temperado de 3,2 mm de espessura, camada adesiva de etil vinil acetato (EVA), camada posterior de vidro temperado de 3,2 mm de espessura, temperatura de trabalho -40°C até 85°C, dimensões 535x1189x7,57 mm, resistência à carga do vento 245 kg/m², resistência à carga da neve 551 kg/m², peso 11,41 kg, com caixa de ligações com díodos, cabos polarizados de 4 mm² de seção e 900 mm de comprimento e conectores MC4, montagem com ganchos. Inclusive acessórios de montagem e material de ligação elétrica.
Inclui: Colocação e fixação. Ligação e verificação do seu correto funcionamento.
Critério de medição de projeto: Superfície medida segundo documentação gráfica de Projeto, sem duplicar esquinas nem encontros, descontando todas as aberturas.
Critério de quantitativos de obra: Medir-se-á a superfície realmente executada segundo especificações de Projeto, sem duplicar esquinas nem encontros, descontando todas as aberturas.

| Código | Un | Descrição | Rendimento | Preço | Importância |
|---|---|---|---|---|---|
| mt35sol320aaaa | Un | Módulo solar fotovoltaico de células de silício monocristalino, para integração arquitetônica em fachada de edifício, potência máxima (Wp) 100 W, tensão a máxima potência (Vmp) 18,18 V, intensidade a máxima potência (Imp) 5,52 A, tensão em circuito aberto (Voc) 22,11 V, intensidade de curto-circuito (Isc) 5,78 A, eficiência 15,52%, 36 células de 125x125 mm, vidro exterior temperado de 3,2 mm de espessura, camada adesiva de etil vinil acetato (EVA), camada posterior de vidro temperado de 3,2 mm de espessura, temperatura de trabalho -40°C até 85°C, dimensões 535x1189x7,57 mm, resistência à carga do vento 245 kg/m², resistência à carga da neve 551 kg/m², peso 11,41 kg, com caixa de ligações com díodos, cabos polarizados de 4 mm² de seção e 900 mm de comprimento e conectores MC4. (material) | 1.572 | 259.84 | 408.468 |
| mt35azi100a | Un | Repercussão por m² de acessórios de montagem com ganchos de módulo fotovoltaico de fachada. (material) | 1 | 167.43 | 167.430 |
| mt35azi110 | Un | Repercussão por m² de material elétrico para ligação de módulo fotovoltaico de fachada. (material) | 1 | 254.49 | 254.490 |
| mo003 | h | Eletricista. (mão de obra) | 0.585 | 40.91 | 23.932 |
| mo102 | h | Ajudante de eletricista. (mão de obra) | 0.585 | 30.78 | 18.006 |
| % | % | Custos diretos complementares | 2 % | 872.326 | 17.447 |
|  |  | Custos diretos |  |  | 889.773 |
