# Inversor fotovoltaico

- Propriedade do ficheiro: CYPE Ingenieros S.A.
- Formato: FIEBDC-3/2016
- Programa: Gerador de preços para construção civil. CYPE Ingenieros, S.A.
- Data: 27/09/2024
- Âmbito geográfico: Brasil
- Moeda: BRL
- Custos indiretos: 3 %
- Despesas gerais: 13 %
- Lucro: 6 %
- IVA: 17 %

## I Instalações

### IE Elétricas

#### IEF Solar fotovoltaica

**IEF020** Un Inversor fotovoltaico.
Inversor monofásico, potência máxima de entrada 3 kW, voltagem de entrada máxima 600 Vcc, intervalo de voltagem de entrada de 160 a 500 Vcc, potência nominal de saída 1,5 kW, potência máxima de saída 1,5 kVA, eficiência máxima 97,2%, dimensões 460x122x357 mm, com comunicação via Wi-Fi para controle remoto desde um smartphone, tablet ou PC, portas Ethernet e RS-485, e protocolo de comunicação Modbus. Inclusive acessórios necessários para a sua correta instalação.
Inclui: Montagem, fixação e nivelação. Ligação e verificação do seu correto funcionamento.
Critério de medição de projeto: Número de unidades previstas, segundo documentação gráfica de Projeto.
Critério de quantitativos de obra: Medir-se-á o número de unidades realmente executadas segundo especificações de Projeto.

| Código | Un | Descrição | Rendimento | Preço | Importância |
|---|---|---|---|---|---|
| mt35ifg010a | Un | Inversor monofásico, potência máxima de entrada 3 kW, voltagem de entrada máxima 600 Vcc, intervalo de voltagem de entrada de 160 a 500 Vcc, potência nominal de saída 1,5 kW, potência máxima de saída 1,5 kVA, eficiência máxima 97,2%, dimensões 460x122x357 mm, com comunicação via Wi-Fi para controle remoto desde um smartphone, tablet ou PC, portas Ethernet e RS-485, e protocolo de comunicação Modbus. (material) | 1 | 4544.88 | 4544.880 |
| mo003 | h | Eletricista. (mão de obra) | 0.228 | 40.91 | 9.327 |
| mo102 | h | Ajudante de eletricista. (mão de obra) | 0.228 | 30.78 | 7.018 |
| % | % | Custos diretos complementares | 2 % | 4561.225 | 91.225 |
|  |  | Custos diretos |  |  | 4652.450 |
