# Rede de distribuição interior em habitação unifamiliar

- Propriedade do ficheiro: CYPE Ingenieros S.A.
- Formato: FIEBDC-3/2016
- Programa: Gerador de preços para construção civil. CYPE Ingenieros, S.A.
- Data: 27/09/2024
- Âmbito geográfico: Brasil
- Moeda: BRL
- Custos indiretos: 3 %
- Despesas gerais: 13 %
- Lucro: 6 %
- IVA: 17 %

## I Instalações

### IE Elétricas

#### IEI Instalações interiores

**IEI015** Un Rede de distribuição interior em habitação unifamiliar.
Rede elétrica completa de distribuição interior de uma habitação unifamiliar com grau de eletrificação elevada, com os seguintes cômodos: acesso, hall, corredor de 5 m, sala de jantar/estar de 20 m², dormitório duplo de 10 m², 2 dormitórios simples de 8 m², banheiro, lavabo, cozinha de 12 m², lavanderia, varanda de 8 m², garagem com iluminação de segurança, composta dos seguintes elementos: QUADRO DE ENTRADA formado por caixa para embutir de material isolante com porta opaca, para alojamento do aparelho de corte de entrada (ACE) do tipo disjuntor diferencial limitador (não incluído neste preço) em compartimento independente e precintável e dos seguintes dispositivos: 1 interruptor geral automático (IGA) de corte omnipolar (2P), 3 interruptores diferenciais, 1 disjuntor magneto-térmico de 10 A (C1), 1 disjuntor magneto-térmico de 16 A (C2), 1 disjuntor magneto-térmico de 25 A (C3), 1 disjuntor magneto-térmico de 20 A (C4), 1 disjuntor magneto-térmico de 16 A (C5), 1 disjuntor magneto-térmico de 16 A (C7), 1 disjuntor magneto-térmico de 16 A (C12); CIRCUITOS INTERIORES: C1, iluminação, H07V-U reação ao fogo classe Eca 3G1,5 mm²; C2, tomadas de corrente de utilização geral e frigorífico, H07V-U reação ao fogo classe Eca 3G2,5 mm²; C3, cozinha e forno, H07V-U reação ao fogo classe Eca 3G6 mm²; C4, máquina de lavar roupa, máquina de lavar loiça e aquecedor de acumulação elétrico H07V-U reação ao fogo classe Eca 3G4 mm²; C5, tomadas de corrente dos banheiros e cozinha, H07V-U reação ao fogo classe Eca 3G2,5 mm²; C7, do tipo C2, H07V-U reação ao fogo classe Eca 3G2,5 mm²; C12 do tipo C5, H07V-U reação ao fogo classe Eca 3G2,5 mm²; 1 circuito para iluminação de segurança em garagem, H07V-U reação ao fogo classe Eca 3G1,5 mm²; C13 circuito para; MECANISMOS gama básica com tecla ou tampa e marco de cor branca e embelezador de cor branca. Inclusive tubo protetor, colocação de cabos no seu interior, caixas de derivação com tampas e dispositivos de ligação, caixas para embutir com parafusos de fixação e quantos acessórios sejam necessários para a sua correta instalação. Totalmente montada, ligada e testada.
Inclui: Marcação do traçado de dutos. Colocação da caixa para o quadro. Montagem dos componentes. Colocação e fixação dos tubos. Colocação de caixas de derivação e de embutir. Colocação e ligação dos cabos. Colocação de mecanismos.
Critério de medição de projeto: Número de unidades previstas, segundo documentação gráfica de Projeto.
Critério de quantitativos de obra: Medir-se-á o número de unidades realmente executadas segundo especificações de Projeto.

| Código | Un | Descrição | Rendimento | Preço | Importância |
|---|---|---|---|---|---|
| mt35cgm040m | Un | Caixa para embutir com porta opaca, para alojamento do aparelho de corte de entrada (ACE) do tipo disjuntor diferencial limitador em compartimento independente e precintável e dos interruptores de proteção da instalação, 1 fila de 4 módulos (ACE) + 2 filas de 24 módulos. Fabricada em ABS auto-extinguível, com grau de proteção IP40, duplo isolamento (classe II), cor branca RAL 9010. (material) | 1 | 187.39 | 187.390 |
| mt35cgm021abbal | Un | Interruptor geral automático (IGA), de 2 módulos, bipolar (2P), com 6 kA de poder de corte, de 40 A de intensidade nominal, curva C, inclusive acessórios de montagem. (material) | 1 | 281.75 | 281.750 |
| mt35cgm029ah | Un | Interruptor diferencial instantâneo, 2P/40A/300mA, de 2 módulos, inclusive acessórios de montagem. (material) | 1 | 611.24 | 611.240 |
| mt35cgm029ab | Un | Interruptor diferencial instantâneo, 2P/40A/30mA, de 2 módulos, inclusive acessórios de montagem. (material) | 2 | 627.72 | 1255.440 |
| mt35cgm021bbbab | Un | Disjuntor magneto-térmico, de 2 módulos, bipolar (2P), com 6 kA de poder de corte, de 10 A de intensidade nominal, curva C, inclusive acessórios de montagem. (material) | 1 | 83.27 | 83.270 |
| mt35cgm021bbbad | Un | Disjuntor magneto-térmico, de 2 módulos, bipolar (2P), com 6 kA de poder de corte, de 16 A de intensidade nominal, curva C, inclusive acessórios de montagem. (material) | 4 | 84.76 | 339.040 |
| mt35cgm021bbbaf | Un | Disjuntor magneto-térmico, de 2 módulos, bipolar (2P), com 6 kA de poder de corte, de 20 A de intensidade nominal, curva C, inclusive acessórios de montagem. (material) | 1 | 91.02 | 91.020 |
| mt35cgm021bbbah | Un | Disjuntor magneto-térmico, de 2 módulos, bipolar (2P), com 6 kA de poder de corte, de 25 A de intensidade nominal, curva C, inclusive acessórios de montagem. (material) | 1 | 94.28 | 94.280 |
| mt35tpt010ae | m | Tubo rígido de PVC VD-M de 16 mm de diâmetro exterior e 1,3 mm de espessura. Resistência à compressão 750 N, resistência ao impacto 2 joules, temperatura de trabalho -5°C até 60°C, classificação 3321, com o preço incrementado em 20% relativamente a acessórios e peças especiais. (material) | 159.36 | 2.09 | 333.062 |
| mt35tpt010be | m | Tubo rígido de PVC VD-M de 20 mm de diâmetro exterior e 1,5 mm de espessura. Resistência à compressão 750 N, resistência ao impacto 2 joules, temperatura de trabalho -5°C até 60°C, classificação 3321, com o preço incrementado em 20% relativamente a acessórios e peças especiais. (material) | 154.38 | 3.22 | 497.104 |
| mt35tpt010ce | m | Tubo rígido de PVC VD-M de 25 mm de diâmetro exterior e 1,5 mm de espessura. Resistência à compressão 750 N, resistência ao impacto 2 joules, temperatura de trabalho -5°C até 60°C, classificação 3321, com o preço incrementado em 20% relativamente a acessórios e peças especiais. (material) | 8.3 | 4.98 | 41.334 |
| mt35aia080aa | m | Tubo curvável, fornecido em rolo, de polietileno de parede dupla (lisa pelo interior e corrugada pelo exterior), de cor laranja, de 40 mm de diâmetro nominal, para canalização enterrada, resistência à compressão 250 N, com grau de proteção IP549. (material) | 8.3 | 12.08 | 100.264 |
| mt35caj020a | Un | Caixa de derivação para embutir de 105x105 mm, com grau de proteção normal, dispositivos de ligação e tampa removível. (material) | 8 | 11.99 | 95.920 |
| mt35caj020b | Un | Caixa de derivação para embutir de 105x165 mm, com grau de proteção normal, dispositivos de ligação e tampa removível. (material) | 3 | 15.34 | 46.020 |
| mt35caj010a | Un | Caixa universal, com ligação pelos 2 lados, para embutir. (material) | 41 | 1.14 | 46.740 |
| mt35caj010b | Un | Caixa universal, com ligação pelos 4 lados, para embutir. (material) | 17 | 1.41 | 23.970 |
| mt35caj011 | Un | Caixa de embutir para tomada de 25 A (especial para tomada de corrente em cozinhas). (material) | 1 | 13.46 | 13.460 |
| mt35cep010ba | m | Cabo unipolar H07V-U, sendo a sua tensão atribuída de 450/750 V, reação ao fogo classe Eca segundo NP EN 50575, com condutor unifilar de cobre classe 1 de 1,5 mm² de seção, com isolamento de PVC, para circuito C1, iluminação. (material) | 450 | 0.52 | 234.000 |
| mt35cep010cb | m | Cabo unipolar H07V-U, sendo a sua tensão atribuída de 450/750 V, reação ao fogo classe Eca segundo NP EN 50575, com condutor unifilar de cobre classe 1 de 2,5 mm² de seção, com isolamento de PVC, para circuito C2, tomadas de corrente de utilização geral e frigorífico. (material) | 189 | 0.83 | 156.870 |
| mt35cep010dd | m | Cabo unipolar H07V-U, sendo a sua tensão atribuída de 450/750 V, reação ao fogo classe Eca segundo NP EN 50575, com condutor unifilar de cobre classe 1 de 6 mm² de seção, com isolamento de PVC, para circuito C3, cozinha e forno. (material) | 30 | 6.06 | 181.800 |
| mt35cep010ec | m | Cabo unipolar H07V-U, sendo a sua tensão atribuída de 450/750 V, reação ao fogo classe Eca segundo NP EN 50575, com condutor unifilar de cobre classe 1 de 4 mm² de seção, com isolamento de PVC, para circuito C4, máquina de lavar roupa, máquina de lavar loiça e aquecedor de acumulação elétrico. (material) | 54 | 4.14 | 223.560 |
| mt35cep010fb | m | Cabo unipolar H07V-U, sendo a sua tensão atribuída de 450/750 V, reação ao fogo classe Eca segundo NP EN 50575, com condutor unifilar de cobre classe 1 de 2,5 mm² de seção, com isolamento de PVC, para circuito C5, tomadas de corrente dos banheiros e de cozinha. (material) | 63 | 0.83 | 52.290 |
| mt35cep010hb | m | Cabo unipolar H07V-U, sendo a sua tensão atribuída de 450/750 V, reação ao fogo classe Eca segundo NP EN 50575, com condutor unifilar de cobre classe 1 de 2,5 mm² de seção, com isolamento de PVC, para circuito C7, adicional do tipo C2, tomadas de corrente de utilização geral e frigorífico. (material) | 189 | 0.83 | 156.870 |
| mt35cep010ob | m | Cabo unipolar H07V-U, sendo a sua tensão atribuída de 450/750 V, reação ao fogo classe Eca segundo NP EN 50575, com condutor unifilar de cobre classe 1 de 2,5 mm² de seção, com isolamento de PVC, para circuito C12, adicional do tipo C5, tomadas de corrente dos banheiros e de cozinha. (material) | 63 | 0.83 | 52.290 |
| mt35cep010aa | m | Cabo unipolar H07V-U, sendo a sua tensão atribuída de 450/750 V, reação ao fogo classe Eca segundo NP EN 50575, com condutor unifilar de cobre classe 1 de 1,5 mm² de seção, com isolamento de PVC. (material) | 126 | 0.52 | 65.520 |
| mt33seg100a | Un | Interruptor unipolar, gama básica, com tecla simples e marco de 1 elemento de cor branca e embelezador de cor branca. (material) | 7 | 39.11 | 273.770 |
| mt33seg111a | Un | Interruptor duplo, gama básica, com tecla dupla e marco de 1 elemento de cor branca e embelezador de cor branca. (material) | 2 | 60.16 | 120.320 |
| mt33seg101a | Un | Interruptor bipolar, gama básica, com tecla bipolar e marco de 1 elemento de cor branca e embelezador de cor branca. (material) | 1 | 70.93 | 70.930 |
| mt33seg102a | Un | Interruptor paralelo, série básica, com tecla simples e marco de 1 elemento de cor branca e embelezador de cor branca. (material) | 12 | 41.64 | 499.680 |
| mt33seg103a | Un | Interruptor intermediário, gama básica, com tecla simples e marco de 1 elemento de cor branca e embelezador de cor branca. (material) | 2 | 76.58 | 153.160 |
| mt33seg104a | Un | Botão pulsador, gama básica, com tecla com símbolo de campainha e marco de 1 elemento de cor branca e embelezador de cor branca. (material) | 1 | 44.04 | 44.040 |
| mt33seg105a | Un | Campainha 230 V, gama básica, com tampa e marco de 1 elemento de cor branca e embelezador de cor branca. (material) | 1 | 138.69 | 138.690 |
| mt33seg107a | Un | Base de tomada de 16 A 2P+T, gama básica, com tampa e marco de 1 elemento de cor branca e embelezador de cor branca. (material) | 27 | 41.64 | 1124.280 |
| mt33seg127a | Un | Base de tomada de 16 A 2P+T, gama básica, com tampa de cor branca. (material) | 3 | 22.81 | 68.430 |
| mt33seg117b | Un | Marco horizontal de 3 elementos, gama básica, de cor branca. (material) | 1 | 44.4 | 44.400 |
| mt33seg110a | Un | Base de tomada de 25 A 2P+T e 250 V para cozinha, gama básica, com tampa e marco de 1 elemento de cor branca e embelezador de cor branca. (material) | 1 | 78.69 | 78.690 |
| mt33seg504a | Un | Base de tomada de 16 A 2P+T monobloco estanque, para instalação saliente (IP55), cor cinza. (material) | 3 | 64.83 | 194.490 |
| mt35www010 | Un | Material auxiliar para instalações eléctricas. (material) | 4 | 9.91 | 39.640 |
| mo003 | h | Eletricista. (mão de obra) | 22.474 | 40.91 | 919.411 |
| mo102 | h | Ajudante de eletricista. (mão de obra) | 22.474 | 30.78 | 691.750 |
| % | % | Custos diretos complementares | 2 % | 9726.185 | 194.524 |
|  |  | Custos diretos |  |  | 9920.709 |

Resíduos:
- colocação: mt35tpt010ae; fator de resíduo 0.0275
- colocação: mt35tpt010be; fator de resíduo 0.0275
- colocação: mt35tpt010ce; fator de resíduo 0.0275
- colocação: mt35aia080aa; fator de resíduo 0.0275
- colocação: mt35cep010ba; fator de resíduo 0.0165
- colocação: mt35cep010cb; fator de resíduo 0.0165143
- colocação: mt35cep010dd; fator de resíduo 0.0164923
- colocação: mt35cep010ec; fator de resíduo 0.0165
- colocação: mt35cep010fb; fator de resíduo 0.0165143
- colocação: mt35cep010hb; fator de resíduo 0.0165143
- colocação: mt35cep010ob; fator de resíduo 0.0165143
- colocação: mt35cep010aa; fator de resíduo 0.0165

## Recursos

**mt35cgm040m** Un Caixa para embutir com porta opaca
Dados técnicos: Custo energético 186.995 MJ; Emissão de CO2 9.309 kg
Resíduos:
- embalagem: re150101 Embalagens de papel e cartão. (componente de resíduo); rendimento 0.03 kg; Código LER 15 01 01; Massa do elemento 1 kg; Volume 0.001333 m3

**mt35cgm021abbal** Un Interruptor geral automático (IGA)
Dados técnicos: Custo energético 14.107 MJ; Emissão de CO2 0.769 kg
Resíduos:
- embalagem: re150101 Embalagens de papel e cartão; rendimento 0.033 kg

**mt35cgm029ah** Un Interruptor diferencial instantâneo, 2P/40A/300mA, de 2 módulos, inclusive acessórios de montagem
Dados técnicos: Custo energético 14.108 MJ; Emissão de CO2 0.771 kg
Resíduos:
- embalagem: re150101 Embalagens de papel e cartão; rendimento 0.035 kg

**mt35cgm029ab** Un Interruptor diferencial instantâneo, 2P/40A/30mA, de 2 módulos, inclusive acessórios de montagem
Dados técnicos: Custo energético 14.108 MJ; Emissão de CO2 0.771 kg
Resíduos:
- embalagem: re150101 Embalagens de papel e cartão; rendimento 0.035 kg

**mt35cgm021bbbab** Un Disjuntor magneto-térmico
Dados técnicos: Custo energético 14.106 MJ; Emissão de CO2 0.768 kg
Resíduos:
- embalagem: re150101 Embalagens de papel e cartão; rendimento 0.032 kg

**mt35cgm021bbbad** Un Disjuntor magneto-térmico
Dados técnicos: Custo energético 14.106 MJ; Emissão de CO2 0.768 kg
Resíduos:
- embalagem: re150101 Embalagens de papel e cartão; rendimento 0.032 kg

**mt35cgm021bbbaf** Un Disjuntor magneto-térmico
Dados técnicos: Custo energético 14.106 MJ; Emissão de CO2 0.768 kg
Resíduos:
- embalagem: re150101 Embalagens de papel e cartão; rendimento 0.032 kg

**mt35cgm021bbbah** Un Disjuntor magneto-térmico
Dados técnicos: Custo energético 14.106 MJ; Emissão de CO2 0.768 kg
Resíduos:
- embalagem: re150101 Embalagens de papel e cartão; rendimento 0.032 kg

**mt35tpt010ae** m Tubo rígido de PVC VD-M de 16 mm de diâmetro exterior e 1,3 mm de espessura. Resistência à compressão 750 N
Dados técnicos: Custo energético 7.750 MJ; Emissão de CO2 0.385 kg; Código LER 17 02 03; Massa do elemento 0.08 kg; Volume 0.000133 m3

**mt35tpt010be** m Tubo rígido de PVC VD-M de 20 mm de diâmetro exterior e 1,5 mm de espessura. Resistência à compressão 750 N
Dados técnicos: Custo energético 12.594 MJ; Emissão de CO2 0.625 kg; Código LER 17 02 03; Massa do elemento 0.13 kg; Volume 0.000217 m3

**mt35tpt010ce** m Tubo rígido de PVC VD-M de 25 mm de diâmetro exterior e 1,5 mm de espessura. Resistência à compressão 750 N
Dados técnicos: Custo energético 17.438 MJ; Emissão de CO2 0.866 kg; Código LER 17 02 03; Massa do elemento 0.18 kg; Volume 0.0003 m3

**mt35aia080aa** m Tubo curvável, fornecido em rolo
Dados técnicos: Custo energético 40.690 MJ; Emissão de CO2 2.020 kg; Código LER 17 02 03; Massa do elemento 0.42 kg; Volume 0.0007 m3

**mt35caj020a** Un Caixa de derivação para embutir de 105x105 mm, com grau de proteção normal, dispositivos de ligação e tampa removível
Dados técnicos: Custo energético 17.455 MJ; Emissão de CO2 0.891 kg
Resíduos:
- embalagem: re150101 Embalagens de papel e cartão; rendimento 0.03 kg

**mt35caj020b** Un Caixa de derivação para embutir de 105x165 mm, com grau de proteção normal, dispositivos de ligação e tampa removível
Dados técnicos: Custo energético 33.924 MJ; Emissão de CO2 1.709 kg
Resíduos:
- embalagem: re150101 Embalagens de papel e cartão; rendimento 0.03 kg

**mt35caj010a** Un Caixa universal, com ligação pelos 2 lados, para embutir
Dados técnicos: Custo energético 10.673 MJ; Emissão de CO2 0.555 kg
Resíduos:
- embalagem: re150101 Embalagens de papel e cartão; rendimento 0.03 kg

**mt35caj010b** Un Caixa universal, com ligação pelos 4 lados, para embutir
Dados técnicos: Custo energético 13.579 MJ; Emissão de CO2 0.699 kg
Resíduos:
- embalagem: re150101 Embalagens de papel e cartão; rendimento 0.03 kg

**mt35caj011** Un Caixa de embutir para tomada de 25 A (especial para tomada de corrente em cozinhas)
Dados técnicos: Custo energético 37.799 MJ; Emissão de CO2 1.901 kg
Resíduos:
- embalagem: re150101 Embalagens de papel e cartão; rendimento 0.03 kg

**mt35cep010ba** m Cabo unipolar H07V-U
Dados técnicos: Custo energético 0.772 MJ; Emissão de CO2 0.069 kg; Código LER 17 04 11; Massa do elemento 0.02 kg; Volume 0.000013 m3
Resíduos:
- embalagem: re150101 Embalagens de papel e cartão; rendimento 0.065 kg

**mt35cep010cb** m Cabo unipolar H07V-U
Dados técnicos: Custo energético 1.325 MJ; Emissão de CO2 0.080 kg; Código LER 17 04 11; Massa do elemento 0.035 kg; Volume 0.000023 m3
Resíduos:
- embalagem: re150101 Embalagens de papel e cartão; rendimento 0.065 kg

**mt35cep010dd** m Cabo unipolar H07V-U
Dados técnicos: Custo energético 2.431 MJ; Emissão de CO2 0.101 kg; Código LER 17 04 11; Massa do elemento 0.065 kg; Volume 0.000043 m3
Resíduos:
- embalagem: re150101 Embalagens de papel e cartão; rendimento 0.065 kg

**mt35cep010ec** m Cabo unipolar H07V-U
Dados técnicos: Custo energético 1.878 MJ; Emissão de CO2 0.091 kg; Código LER 17 04 11; Massa do elemento 0.05 kg; Volume 0.000033 m3
Resíduos:
- embalagem: re150101 Embalagens de papel e cartão; rendimento 0.065 kg

**mt35cep010fb** m Cabo unipolar H07V-U
Dados técnicos: Custo energético 1.325 MJ; Emissão de CO2 0.080 kg; Código LER 17 04 11; Massa do elemento 0.035 kg; Volume 0.000023 m3
Resíduos:
- embalagem: re150101 Embalagens de papel e cartão; rendimento 0.065 kg

**mt35cep010hb** m Cabo unipolar H07V-U
Dados técnicos: Custo energético 1.325 MJ; Emissão de CO2 0.080 kg; Código LER 17 04 11; Massa do elemento 0.035 kg; Volume 0.000023 m3
Resíduos:
- embalagem: re150101 Embalagens de papel e cartão; rendimento 0.065 kg

**mt35cep010ob** m Cabo unipolar H07V-U
Dados técnicos: Custo energético 1.325 MJ; Emissão de CO2 0.080 kg; Código LER 17 04 11; Massa do elemento 0.035 kg; Volume 0.000023 m3
Resíduos:
- embalagem: re150101 Embalagens de papel e cartão; rendimento 0.065 kg

**mt35cep010aa** m Cabo unipolar H07V-U
Dados técnicos: Custo energético 0.772 MJ; Emissão de CO2 0.069 kg; Código LER 17 04 11; Massa do elemento 0.02 kg; Volume 0.000013 m3
Resíduos:
- embalagem: re150101 Embalagens de papel e cartão; rendimento 0.065 kg

**mt33seg100a** Un Interruptor unipolar, gama básica, com tecla simples e marco de 1 elemento de cor branca e embelezador de cor branca
Dados técnicos: Custo energético 1.080 MJ; Emissão de CO2 0.144 kg
Resíduos:
- embalagem: re150101 Embalagens de papel e cartão; rendimento 0.032 kg

**mt33seg111a** Un Interruptor duplo, gama básica, com tecla dupla e marco de 1 elemento de cor branca e embelezador de cor branca
Dados técnicos: Custo energético 2.675 MJ; Emissão de CO2 0.320 kg
Resíduos:
- embalagem: re150101 Embalagens de papel e cartão; rendimento 0.032 kg

**mt33seg101a** Un Interruptor bipolar, gama básica, com tecla bipolar e marco de 1 elemento de cor branca e embelezador de cor branca
Dados técnicos: Custo energético 1.080 MJ; Emissão de CO2 0.144 kg
Resíduos:
- embalagem: re150101 Embalagens de papel e cartão; rendimento 0.032 kg

**mt33seg102a** Un Interruptor paralelo, série básica, com tecla simples e marco de 1 elemento de cor branca e embelezador de cor branca
Dados técnicos: Custo energético 1.080 MJ; Emissão de CO2 0.144 kg
Resíduos:
- embalagem: re150101 Embalagens de papel e cartão; rendimento 0.032 kg

**mt33seg103a** Un Interruptor intermediário
Dados técnicos: Custo energético 8.735 MJ; Emissão de CO2 0.458 kg
Resíduos:
- embalagem: re150101 Embalagens de papel e cartão; rendimento 0.03 kg

**mt33seg104a** Un Botão pulsador, gama básica
Dados técnicos: Custo energético 1.080 MJ; Emissão de CO2 0.144 kg
Resíduos:
- embalagem: re150101 Embalagens de papel e cartão; rendimento 0.032 kg

**mt33seg105a** Un Campainha 230 V, gama básica, com tampa e marco de 1 elemento de cor branca e embelezador de cor branca
Dados técnicos: Custo energético 1.080 MJ; Emissão de CO2 0.144 kg
Resíduos:
- embalagem: re150101 Embalagens de papel e cartão; rendimento 0.032 kg

**mt33seg107a** Un Base de tomada de 16 A 2P+T, gama básica, com tampa e marco de 1 elemento de cor branca e embelezador de cor branca
Dados técnicos: Custo energético 1.852 MJ; Emissão de CO2 0.119 kg
Resíduos:
- embalagem: re150101 Embalagens de papel e cartão; rendimento 0.032 kg

**mt33seg127a** Un Base de tomada de 16 A 2P+T, gama básica, com tampa de cor branca
Dados técnicos: Custo energético 1.852 MJ; Emissão de CO2 0.119 kg
Resíduos:
- embalagem: re150101 Embalagens de papel e cartão; rendimento 0.032 kg

**mt33seg117b** Un Marco horizontal de 3 elementos, gama básica, de cor branca
Dados técnicos: Custo energético 3.206 MJ; Emissão de CO2 0.379 kg
Resíduos:
- embalagem: re150101 Embalagens de papel e cartão; rendimento 0.032 kg

**mt33seg110a** Un Base de tomada de 25 A 2P+T e 250 V para cozinha
Dados técnicos: Custo energético 1.852 MJ; Emissão de CO2 0.119 kg
Resíduos:
- embalagem: re150101 Embalagens de papel e cartão; rendimento 0.032 kg

**mt33seg504a** Un Base de tomada de 16 A 2P+T monobloco estanque, para instalação saliente (IP55), cor cinza
Dados técnicos: Custo energético 1.852 MJ; Emissão de CO2 0.119 kg
Resíduos:
- embalagem: re150101 Embalagens de papel e cartão; rendimento 0.032 kg
