# Rede de distribuição interior em locais de utilização comum

- Propriedade do ficheiro: CYPE Ingenieros S.A.
- Formato: FIEBDC-3/2016
- Programa: Gerador de preços para construção civil. CYPE Ingenieros, S.A.
- Data: 27/09/2024
- Âmbito geográfico: Brasil
- Moeda: BRL
- Custos indiretos: 3 %
- Despesas gerais: 13 %
- Lucro: 6 %
- IVA: 17 %

## I Instalações

### IE Elétricas

#### IEI Instalações interiores

**IEI050** Un Rede de distribuição interior em locais de utilização comum.
Rede elétrica de distribuição interior em local de utilização comum para condóminos de 40 m² de superfície construída e mecanismos gama básica (tecla ou tampa e marco: branco; embelezador: branco). Inclusive tubo protetor rígido VD, para canalização embutida, colocação de cabos no seu interior, caixas de derivação com tampas e dispositivos de ligação, caixas de embutir com parafusos de fixação, mecanismos elétricos e quantos acessórios sejam necessários para a sua correta instalação. Totalmente montada, ligada e testada.
Inclui: Marcação do traçado de dutos. Colocação e fixação dos tubos. Colocação e ligação dos cabos. Colocação de mecanismos.
Critério de medição de projeto: Número de unidades previstas, segundo documentação gráfica de Projeto.
Critério de quantitativos de obra: Medir-se-á o número de unidades realmente executadas segundo especificações de Projeto.

| Código | Un | Descrição | Rendimento | Preço | Importância |
|---|---|---|---|---|---|
| mt35tpt010ae | m | Tubo rígido de PVC VD-M de 16 mm de diâmetro exterior e 1,3 mm de espessura. Resistência à compressão 750 N, resistência ao impacto 2 joules, temperatura de trabalho -5°C até 60°C, classificação 3321, com o preço incrementado em 20% relativamente a acessórios e peças especiais. (material) | 58.1 | 2.09 | 121.429 |
| mt35tpt010be | m | Tubo rígido de PVC VD-M de 20 mm de diâmetro exterior e 1,5 mm de espessura. Resistência à compressão 750 N, resistência ao impacto 2 joules, temperatura de trabalho -5°C até 60°C, classificação 3321, com o preço incrementado em 20% relativamente a acessórios e peças especiais. (material) | 41.5 | 3.22 | 133.630 |
| mt35caj020a | Un | Caixa de derivação para embutir de 105x105 mm, com grau de proteção normal, dispositivos de ligação e tampa removível. (material) | 3 | 11.99 | 35.970 |
| mt35caj020b | Un | Caixa de derivação para embutir de 105x165 mm, com grau de proteção normal, dispositivos de ligação e tampa removível. (material) | 1 | 15.34 | 15.340 |
| mt35caj010a | Un | Caixa universal, com ligação pelos 2 lados, para embutir. (material) | 7 | 1.14 | 7.980 |
| mt35caj010b | Un | Caixa universal, com ligação pelos 4 lados, para embutir. (material) | 5 | 1.41 | 7.050 |
| mt35cep010aa | m | Cabo unipolar H07V-U, sendo a sua tensão atribuída de 450/750 V, reação ao fogo classe Eca segundo NP EN 50575, com condutor unifilar de cobre classe 1 de 1,5 mm² de seção, com isolamento de PVC. (material) | 210 | 0.52 | 109.200 |
| mt35cep010ab | m | Cabo unipolar H07V-U, sendo a sua tensão atribuída de 450/750 V, reação ao fogo classe Eca segundo NP EN 50575, com condutor unifilar de cobre classe 1 de 2,5 mm² de seção, com isolamento de PVC. (material) | 120 | 0.83 | 99.600 |
| mt35cep010ac | m | Cabo unipolar H07V-U, sendo a sua tensão atribuída de 450/750 V, reação ao fogo classe Eca segundo NP EN 50575, com condutor unifilar de cobre classe 1 de 4 mm² de seção, com isolamento de PVC. (material) | 30 | 4.14 | 124.200 |
| mt33seg100a | Un | Interruptor unipolar, gama básica, com tecla simples e marco de 1 elemento de cor branca e embelezador de cor branca. (material) | 2 | 39.11 | 78.220 |
| mt33seg111a | Un | Interruptor duplo, gama básica, com tecla dupla e marco de 1 elemento de cor branca e embelezador de cor branca. (material) | 1 | 60.16 | 60.160 |
| mt33seg101a | Un | Interruptor bipolar, gama básica, com tecla bipolar e marco de 1 elemento de cor branca e embelezador de cor branca. (material) | 2 | 70.93 | 141.860 |
| mt33seg102a | Un | Interruptor paralelo, série básica, com tecla simples e marco de 1 elemento de cor branca e embelezador de cor branca. (material) | 1 | 41.64 | 41.640 |
| mt33seg112a | Un | Interruptor paralelo duplo, gama básica, com tecla dupla e marco de 1 elemento de cor branca e embelezador de cor branca. (material) | 1 | 74.7 | 74.700 |
| mt33seg104a | Un | Botão pulsador, gama básica, com tecla com símbolo de campainha e marco de 1 elemento de cor branca e embelezador de cor branca. (material) | 1 | 44.04 | 44.040 |
| mt33seg105a | Un | Campainha 230 V, gama básica, com tampa e marco de 1 elemento de cor branca e embelezador de cor branca. (material) | 1 | 138.69 | 138.690 |
| mt33seg107a | Un | Base de tomada de 16 A 2P+T, gama básica, com tampa e marco de 1 elemento de cor branca e embelezador de cor branca. (material) | 3 | 41.64 | 124.920 |
| mt35www010 | Un | Material auxiliar para instalações eléctricas. (material) | 1 | 9.91 | 9.910 |
| mo003 | h | Eletricista. (mão de obra) | 5.83 | 40.91 | 238.505 |
| mo102 | h | Ajudante de eletricista. (mão de obra) | 5.83 | 30.78 | 179.447 |
| % | % | Custos diretos complementares | 2 % | 1786.491 | 35.730 |
|  |  | Custos diretos |  |  | 1822.221 |

Resíduos:
- colocação: mt35tpt010ae; fator de resíduo 0.0275
- colocação: mt35tpt010be; fator de resíduo 0.0275
- colocação: mt35cep010aa; fator de resíduo 0.0165
- colocação: mt35cep010ab; fator de resíduo 0.0165143
- colocação: mt35cep010ac; fator de resíduo 0.0165

## Recursos

**mt35tpt010ae** m Tubo rígido de PVC VD-M de 16 mm de diâmetro exterior e 1,3 mm de espessura. Resistência à compressão 750 N
Dados técnicos: Custo energético 7.750 MJ; Emissão de CO2 0.385 kg; Código LER 17 02 03; Massa do elemento 0.08 kg; Volume 0.000133 m3

**mt35tpt010be** m Tubo rígido de PVC VD-M de 20 mm de diâmetro exterior e 1,5 mm de espessura. Resistência à compressão 750 N
Dados técnicos: Custo energético 12.594 MJ; Emissão de CO2 0.625 kg; Código LER 17 02 03; Massa do elemento 0.13 kg; Volume 0.000217 m3

**mt35caj020a** Un Caixa de derivação para embutir de 105x105 mm, com grau de proteção normal, dispositivos de ligação e tampa removível
Dados técnicos: Custo energético 17.455 MJ; Emissão de CO2 0.891 kg
Resíduos:
- embalagem: re150101 Embalagens de papel e cartão. (componente de resíduo); rendimento 0.03 kg; Código LER 15 01 01; Massa do elemento 1 kg; Volume 0.001333 m3

**mt35caj020b** Un Caixa de derivação para embutir de 105x165 mm, com grau de proteção normal, dispositivos de ligação e tampa removível
Dados técnicos: Custo energético 33.924 MJ; Emissão de CO2 1.709 kg
Resíduos:
- embalagem: re150101 Embalagens de papel e cartão; rendimento 0.03 kg

**mt35caj010a** Un Caixa universal, com ligação pelos 2 lados, para embutir
Dados técnicos: Custo energético 10.673 MJ; Emissão de CO2 0.555 kg
Resíduos:
- embalagem: re150101 Embalagens de papel e cartão; rendimento 0.03 kg

**mt35caj010b** Un Caixa universal, com ligação pelos 4 lados, para embutir
Dados técnicos: Custo energético 13.579 MJ; Emissão de CO2 0.699 kg
Resíduos:
- embalagem: re150101 Embalagens de papel e cartão; rendimento 0.03 kg

**mt35cep010aa** m Cabo unipolar H07V-U
Dados técnicos: Custo energético 0.772 MJ; Emissão de CO2 0.069 kg; Código LER 17 04 11; Massa do elemento 0.02 kg; Volume 0.000013 m3
Resíduos:
- embalagem: re150101 Embalagens de papel e cartão; rendimento 0.065 kg

**mt35cep010ab** m Cabo unipolar H07V-U
Dados técnicos: Custo energético 1.325 MJ; Emissão de CO2 0.080 kg; Código LER 17 04 11; Massa do elemento 0.035 kg; Volume 0.000023 m3
Resíduos:
- embalagem: re150101 Embalagens de papel e cartão; rendimento 0.065 kg

**mt35cep010ac** m Cabo unipolar H07V-U
Dados técnicos: Custo energético 1.878 MJ; Emissão de CO2 0.091 kg; Código LER 17 04 11; Massa do elemento 0.05 kg; Volume 0.000033 m3
Resíduos:
- embalagem: re150101 Embalagens de papel e cartão; rendimento 0.065 kg

**mt33seg100a** Un Interruptor unipolar, gama básica, com tecla simples e marco de 1 elemento de cor branca e embelezador de cor branca
Dados técnicos: Custo energético 1.080 MJ; Emissão de CO2 0.144 kg
Resíduos:
- embalagem: re150101 Embalagens de papel e cartão; rendimento 0.032 kg

**mt33seg111a** Un Interruptor duplo, gama básica, com tecla dupla e marco de 1 elemento de cor branca e embelezador de cor branca
Dados técnicos: Custo energético 2.675 MJ; Emissão de CO2 0.320 kg
Resíduos:
- embalagem: re150101 Embalagens de papel e cartão; rendimento 0.032 kg

**mt33seg101a** Un Interruptor bipolar, gama básica, com tecla bipolar e marco de 1 elemento de cor branca e embelezador de cor branca
Dados técnicos: Custo energético 1.080 MJ; Emissão de CO2 0.144 kg
Resíduos:
- embalagem: re150101 Embalagens de papel e cartão; rendimento 0.032 kg

**mt33seg102a** Un Interruptor paralelo, série básica, com tecla simples e marco de 1 elemento de cor branca e embelezador de cor branca
Dados técnicos: Custo energético 1.080 MJ; Emissão de CO2 0.144 kg
Resíduos:
- embalagem: re150101 Embalagens de papel e cartão; rendimento 0.032 kg

**mt33seg112a** Un Interruptor paralelo duplo
Dados técnicos: Custo energético 1.080 MJ; Emissão de CO2 0.144 kg
Resíduos:
- embalagem: re150101 Embalagens de papel e cartão; rendimento 0.032 kg

**mt33seg104a** Un Botão pulsador, gama básica
Dados técnicos: Custo energético 1.080 MJ; Emissão de CO2 0.144 kg
Resíduos:
- embalagem: re150101 Embalagens de papel e cartão; rendimento 0.032 kg

**mt33seg105a** Un Campainha 230 V, gama básica, com tampa e marco de 1 elemento de cor branca e embelezador de cor branca
Dados técnicos: Custo energético 1.080 MJ; Emissão de CO2 0.144 kg
Resíduos:
- embalagem: re150101 Embalagens de papel e cartão; rendimento 0.032 kg

**mt33seg107a** Un Base de tomada de 16 A 2P+T, gama básica, com tampa e marco de 1 elemento de cor branca e embelezador de cor branca
Dados técnicos: Custo energético 1.852 MJ; Emissão de CO2 0.119 kg
Resíduos:
- embalagem: re150101 Embalagens de papel e cartão; rendimento 0.032 kg
