# Base de tomada de usuário de sinais de radiodifusão sonora e televisão, embutida, anti-vandalismo

- Propriedade do ficheiro: CYPE Ingenieros S.A.
- Formato: FIEBDC-3/2016
- Programa: Gerador de preços para construção civil. CYPE Ingenieros, S.A.
- Data: 17/06/2024
- Âmbito geográfico: Brasil
- Moeda: BRL
- Custos indiretos: 3 %
- Despesas gerais: 13 %
- Lucro: 6 %
- IVA: 17 %

## I Instalações

### IE Elétricas

#### IEM Mecanismos

**IEM112** Un Base de tomada de usuário de sinais de radiodifusão sonora e televisão, embutida, anti-vandalismo.
Base de tomada de TV/R-SAT, anti-vandalismo, com graus de proteção IP40 e IK07, única, gama média, com tampa, de cor e espelho para um elemento, de cor branca. Instalação embutida.
Critérios considerados na determinação do preço da unidade de obra: O preço não inclui a caixa para mecanismo embutido.
Inclui: Montagem, ligação e verificação do seu correto funcionamento.
Critério de medição de projeto: Número de unidades previstas, segundo documentação gráfica de Projeto.
Critério de quantitativos de obra: Medir-se-á o número de unidades realmente executadas segundo especificações de Projeto.

| Código | Un | Descrição | Rendimento | Preço | Importância |
|---|---|---|---|---|---|
| mt40gmg610a | Un | Base de tomada de TV/R-SAT, anti-vandalismo, com graus de proteção IP40 e IK07, segundo IEC 60439, única, para embutir, gama média. (material) | 1 | 94.9 | 94.900 |
| mt40gmg615b | Un | Tampa anti-vandalismo, com graus de proteção IP40 e IK07, segundo IEC 60439, para base de tomada de TV/R-SAT, gama média, de cor. (material) | 1 | 24.16 | 24.160 |
| mt33gmg960a | Un | Espelho anti-vandalismo, com graus de proteção IP40 e IK07, segundo IEC 60439, para um elemento, gama média, de cor branca. (material) | 1 | 43.78 | 43.780 |
| mo003 | h | Eletricista. (mão de obra) | 0.247 | 40.91 | 10.105 |
| % | % | Custos diretos complementares | 2 % | 172.945 | 3.459 |
|  |  | Custos diretos |  |  | 176.404 |
