# Tampa cega embutida

- Propriedade do ficheiro: CYPE Ingenieros S.A.
- Formato: FIEBDC-3/2016
- Programa: Gerador de preços para construção civil. CYPE Ingenieros, S.A.
- Data: 29/05/2024
- Âmbito geográfico: Brasil
- Moeda: BRL
- Custos indiretos: 3 %
- Despesas gerais: 13 %
- Lucro: 6 %
- IVA: 17 %

## I Instalações

### IE Elétricas

#### IEM Mecanismos

**IEM130** Un Tampa cega embutida.
Tampa cega retangular, gama média, de cor branca, com espelho para um elemento, de cor especial. Instalação embutida.
Critérios considerados na determinação do preço da unidade de obra: O preço não inclui a caixa para mecanismo embutido.
Inclui: Montagem.
Critério de medição de projeto: Número de unidades previstas, segundo documentação gráfica de Projeto.
Critério de quantitativos de obra: Medir-se-á o número de unidades realmente executadas segundo especificações de Projeto.

| Código | Un | Descrição | Rendimento | Preço | Importância |
|---|---|---|---|---|---|
| mt33gmg800a | Un | Tampa cega retangular para embutir, gama média, de cor branca. (material) | 1 | 36.63 | 36.630 |
| mt33gmg950c | Un | Espelho para um elemento, gama média, de cor especial. (material) | 1 | 29.75 | 29.750 |
| mo003 | h | Eletricista. (mão de obra) | 0.082 | 40.91 | 3.355 |
| % | % | Custos diretos complementares | 2 % | 69.735 | 1.395 |
|  |  | Custos diretos |  |  | 71.130 |
