# Tampa cega embutida

- Propriedade do ficheiro: CYPE Ingenieros S.A.
- Formato: FIEBDC-3/2016
- Programa: Gerador de preços para construção civil. CYPE Ingenieros, S.A.
- Data: 29/05/2024
- Âmbito geográfico: Brasil
- Moeda: BRL
- Custos indiretos: 3 %
- Despesas gerais: 13 %
- Lucro: 6 %
- IVA: 17 %

## I Instalações

### IE Elétricas

#### IEM Mecanismos

**IEM130** Un Tampa cega embutida.
Tampa cega retangular, gama média, de cor, com espelho para um elemento, de cor. Instalação embutida.
Critérios considerados na determinação do preço da unidade de obra: O preço não inclui a caixa para mecanismo embutido.
Inclui: Montagem.
Critério de medição de projeto: Número de unidades previstas, segundo documentação gráfica de Projeto.
Critério de quantitativos de obra: Medir-se-á o número de unidades realmente executadas segundo especificações de Projeto.

| Código | Un | Descrição | Rendimento | Preço | Importância |
|---|---|---|---|---|---|
| mt33gmg800b | Un | Tampa cega retangular para embutir, gama média, de cor. (material) | 1 | 44.37 | 44.370 |
| mt33gmg950b | Un | Espelho para um elemento, gama média, de cor. (material) | 1 | 19.68 | 19.680 |
| mo003 | h | Eletricista. (mão de obra) | 0.082 | 40.91 | 3.355 |
| % | % | Custos diretos complementares | 2 % | 67.405 | 1.348 |
|  |  | Custos diretos |  |  | 68.753 |
