# Espelho de mecanismos embutidos

- Propriedade do ficheiro: CYPE Ingenieros S.A.
- Formato: FIEBDC-3/2016
- Programa: Gerador de preços para construção civil. CYPE Ingenieros, S.A.
- Data: 27/09/2024
- Âmbito geográfico: Brasil
- Moeda: BRL
- Custos indiretos: 3 %
- Despesas gerais: 13 %
- Lucro: 6 %
- IVA: 17 %

## I Instalações

### IE Elétricas

#### IEM Mecanismos

**IEM150** Un Espelho de mecanismos embutidos.
Espelho para 4 elementos, gama alta, de cor especial.
Inclui: Marcação. Montagem.
Critério de medição de projeto: Número de unidades previstas, segundo documentação gráfica de Projeto.
Critério de quantitativos de obra: Medir-se-á o número de unidades realmente executadas segundo especificações de Projeto.

| Código | Un | Descrição | Rendimento | Preço | Importância |
|---|---|---|---|---|---|
| mt33gag950l | Un | Espelho para 4 elementos, gama alta, de cor especial. (material) | 1 | 346.7 | 346.700 |
| mo003 | h | Eletricista. (mão de obra) | 0.045 | 40.91 | 1.841 |
| % | % | Custos diretos complementares | 2 % | 348.541 | 6.971 |
|  |  | Custos diretos |  |  | 355.512 |
