# Caixa para mecanismo, embutida

- Propriedade do ficheiro: CYPE Ingenieros S.A.
- Formato: FIEBDC-3/2016
- Programa: Gerador de preços para construção civil. CYPE Ingenieros, S.A.
- Data: 27/09/2024
- Âmbito geográfico: Brasil
- Moeda: BRL
- Custos indiretos: 3 %
- Despesas gerais: 13 %
- Lucro: 6 %
- IVA: 17 %

## I Instalações

### IE Elétricas

#### IEM Mecanismos

**IEM010** Un Caixa para mecanismo, embutida.
Caixa universal de 1 elemento, de plástico ABS auto-extinguível, livre de halogéneos, encaixável pelos quatro lados, de 70x70x42 mm, com graus de proteção IP30 e IK07, segundo IEC 60439. Instalação embutida.
Critérios considerados na determinação do preço da unidade de obra: O preço não inclui os trabalhos auxiliares de pedreiro.
Inclui: Marcação. Montagem. Colocação.
Critério de medição de projeto: Número de unidades previstas, segundo documentação gráfica de Projeto.
Critério de quantitativos de obra: Medir-se-á o número de unidades realmente executadas segundo especificações de Projeto.

| Código | Un | Descrição | Rendimento | Preço | Importância |
|---|---|---|---|---|---|
| mt33cmg010a | Un | Caixa universal para embutir de 1 elemento, de plástico ABS auto-extinguível, livre de halogéneos, encaixável pelos quatro lados, de 70x70x42 mm, com graus de proteção IP30 e IK07, segundo IEC 60439, inclusive parafusos de fixação do mecanismo. (material) | 1 | 2.46 | 2.460 |
| mo003 | h | Eletricista. (mão de obra) | 0.056 | 40.91 | 2.291 |
| % | % | Custos diretos complementares | 2 % | 4.751 | 0.095 |
|  |  | Custos diretos |  |  | 4.846 |
