# Interruptor paralelo embutido

- Propriedade do ficheiro: CYPE Ingenieros S.A.
- Formato: FIEBDC-3/2016
- Programa: Gerador de preços para construção civil. CYPE Ingenieros, S.A.
- Data: 27/09/2024
- Âmbito geográfico: Brasil
- Moeda: BRL
- Custos indiretos: 3 %
- Despesas gerais: 13 %
- Lucro: 6 %
- IVA: 17 %

## I Instalações

### IE Elétricas

#### IEM Mecanismos

**IEM030** Un Interruptor paralelo embutido.
Interruptor paralelo, gama básica, intensidade atribuída 10 AX, tensão atribuída 250 V, com tecla simples, de cor branca e espelho para um elemento, de cor branca. Instalação embutida.
Critérios considerados na determinação do preço da unidade de obra: O preço não inclui a caixa para mecanismo embutido.
Inclui: Montagem, ligação e verificação do seu correto funcionamento.
Critério de medição de projeto: Número de unidades previstas, segundo documentação gráfica de Projeto.
Critério de quantitativos de obra: Medir-se-á o número de unidades realmente executadas segundo especificações de Projeto.

| Código | Un | Descrição | Rendimento | Preço | Importância |
|---|---|---|---|---|---|
| mt33gbg200a | Un | Interruptor paralelo para embutir, gama básica, intensidade atribuída 10 AX, tensão atribuída 250 V, segundo EN 60669. (material) | 1 | 25.08 | 25.080 |
| mt33gbg105a | Un | Tecla simples, para interruptor/interruptor paralelo, gama básica, de cor branca. (material) | 1 | 11.3 | 11.300 |
| mt33gbg950a | Un | Espelho para um elemento, gama básica, de cor branca. (material) | 1 | 13 | 13.000 |
| mo003 | h | Eletricista. (mão de obra) | 0.213 | 40.91 | 8.714 |
| % | % | Custos diretos complementares | 2 % | 58.094 | 1.162 |
|  |  | Custos diretos |  |  | 59.256 |

## Recursos

**mt33gbg200a** Un Interruptor paralelo para embutir, gama básica, intensidade atribuída 10 AX, tensão atribuída 250 V, segundo EN 60669
Dados técnicos: Custo energético 1.080 MJ; Emissão de CO2 0.144 kg
Resíduos:
- embalagem: re150101 Embalagens de papel e cartão. (componente de resíduo); rendimento 0.032 kg; Código LER 15 01 01; Massa do elemento 1 kg; Volume 0.001333 m3
