# Base de tomada de corrente estanque, embutida

- Propriedade do ficheiro: CYPE Ingenieros S.A.
- Formato: FIEBDC-3/2016
- Programa: Gerador de preços para construção civil. CYPE Ingenieros, S.A.
- Data: 27/09/2024
- Âmbito geográfico: Brasil
- Moeda: BRL
- Custos indiretos: 3 %
- Despesas gerais: 13 %
- Lucro: 6 %
- IVA: 17 %

## I Instalações

### IE Elétricas

#### IEM Mecanismos

**IEM061** Un Base de tomada de corrente estanque, embutida.
Base de tomada de corrente estanque com tampa abatível com grau de proteção IP44, bipolar com contato de terra (2P+T), tipo Schuko, de intensidade atribuída 16 A, tensão atribuída 250 V, gama básica formado por mecanismo para base de tomada de corrente com contato de terra (2P+T), tipo Schuko, com tampa abatível com símbolo, obturador para proteção infantil e ligação através de bornes com parafuso, com embelezador de material termoplástico cor branca acabamento brilhante, kit de juntas para obter um grau de proteção IP44 e espelho para um elemento de material termoplástico cor branca acabamento brilhante. Instalação embutida.
Critérios considerados na determinação do preço da unidade de obra: O preço não inclui a caixa para mecanismo embutido.
Inclui: Montagem, ligação e verificação do seu correto funcionamento.
Critério de medição de projeto: Número de unidades previstas, segundo documentação gráfica de Projeto.
Critério de quantitativos de obra: Medir-se-á o número de unidades realmente executadas segundo especificações de Projeto.

| Código | Un | Descrição | Rendimento | Preço | Importância |
|---|---|---|---|---|---|
| mt33gir074ab | Un | Mecanismo para base de tomada de corrente com contato de terra (2P+T), tipo Schuko, com tampa abatível com símbolo, obturador para proteção infantil e ligação através de bornes com parafuso, com embelezador de material termoplástico cor branca acabamento brilhante, intensidade atribuída 16 A, tensão atribuída 250 V, para embutir. (material) | 1 | 119.42 | 119.420 |
| mt33gir075a | Un | Kit de juntas para obter um grau de proteção IP44, para base de tomada de corrente com tampa abatível. (material) | 1 | 24.03 | 24.030 |
| mt33gir001aae | Un | Espelho para um elemento de material termoplástico cor branca acabamento brilhante. (material) | 1 | 28.4 | 28.400 |
| mo003 | h | Eletricista. (mão de obra) | 0.269 | 40.91 | 11.005 |
| % | % | Custos diretos complementares | 2 % | 182.855 | 3.657 |
|  |  | Custos diretos |  |  | 186.512 |
