# Base de tomada de corrente estanque, saliente

- Propriedade do ficheiro: CYPE Ingenieros S.A.
- Formato: FIEBDC-3/2016
- Programa: Gerador de preços para construção civil. CYPE Ingenieros, S.A.
- Data: 27/09/2024
- Âmbito geográfico: Brasil
- Moeda: BRL
- Custos indiretos: 3 %
- Despesas gerais: 13 %
- Lucro: 6 %
- IVA: 17 %

## I Instalações

### IE Elétricas

#### IEM Mecanismos

**IEM066** Un Base de tomada de corrente estanque, saliente.
Base de tomada de corrente com contato de terra (2P+T), estanque, tipo Schuko, com grau de proteção IP55, monobloco, gama básica, intensidade atribuída 16 A, tensão atribuída 250 V, com tampa e caixa com tampa, de cor cinza. Instalação saliente.
Inclui: Montagem, ligação e verificação do seu correto funcionamento.
Critério de medição de projeto: Número de unidades previstas, segundo documentação gráfica de Projeto.
Critério de quantitativos de obra: Medir-se-á o número de unidades realmente executadas segundo especificações de Projeto.

| Código | Un | Descrição | Rendimento | Preço | Importância |
|---|---|---|---|---|---|
| mt33gbg517a | Un | Base de tomada de corrente com contato de terra (2P+T), estanque, tipo Schuko, com grau de proteção IP55 segundo IEC 60439, monobloco, saliente, gama básica, intensidade atribuída 16 A, tensão atribuída 250 V, com tampa e caixa com tampa, de cor cinza. (material) | 1 | 75.81 | 75.810 |
| mo003 | h | Eletricista. (mão de obra) | 0.28 | 40.91 | 11.455 |
| % | % | Custos diretos complementares | 2 % | 87.265 | 1.745 |
|  |  | Custos diretos |  |  | 89.010 |
