# Saída de cabos embutida

- Propriedade do ficheiro: CYPE Ingenieros S.A.
- Formato: FIEBDC-3/2016
- Programa: Gerador de preços para construção civil. CYPE Ingenieros, S.A.
- Data: 27/09/2024
- Âmbito geográfico: Brasil
- Moeda: BRL
- Custos indiretos: 3 %
- Despesas gerais: 13 %
- Lucro: 6 %
- IVA: 17 %

## I Instalações

### IE Elétricas

#### IEM Mecanismos

**IEM080** Un Saída de cabos embutida.
Saída de cabos, gama básica, com bornes duplos para 4 condutores de até 2,5 mm² de seção, tensão nominal 400 V e abraçadeira de fixação, com tampa, de cor branca e espelho para um elemento, de cor branca. Instalação embutida.
Critérios considerados na determinação do preço da unidade de obra: O preço não inclui a caixa para mecanismo embutido.
Inclui: Montagem, ligação e verificação do seu correto funcionamento.
Critério de medição de projeto: Número de unidades previstas, segundo documentação gráfica de Projeto.
Critério de quantitativos de obra: Medir-se-á o número de unidades realmente executadas segundo especificações de Projeto.

| Código | Un | Descrição | Rendimento | Preço | Importância |
|---|---|---|---|---|---|
| mt33gbg820a | Un | Saída de cabos, para embutir, gama básica, com bornes duplos para 4 condutores de até 2,5 mm² de seção, tensão nominal 400 V e abraçadeira de fixação. (material) | 1 | 51.71 | 51.710 |
| mt33gbg825a | Un | Tampa para saída de cabos, gama básica, de cor branca. (material) | 1 | 13.31 | 13.310 |
| mt33gbg950a | Un | Espelho para um elemento, gama básica, de cor branca. (material) | 1 | 13 | 13.000 |
| mo003 | h | Eletricista. (mão de obra) | 0.157 | 40.91 | 6.423 |
| % | % | Custos diretos complementares | 2 % | 84.443 | 1.689 |
|  |  | Custos diretos |  |  | 86.132 |
