# Sensor de presença, embutido, anti-vandalismo

- Propriedade do ficheiro: CYPE Ingenieros S.A.
- Formato: FIEBDC-3/2016
- Programa: Gerador de preços para construção civil. CYPE Ingenieros, S.A.
- Data: 29/05/2024
- Âmbito geográfico: Brasil
- Moeda: BRL
- Custos indiretos: 3 %
- Despesas gerais: 13 %
- Lucro: 6 %
- IVA: 17 %

## I Instalações

### IE Elétricas

#### IEM Mecanismos

**IEM122** Un Sensor de presença, embutido, anti-vandalismo.
Sensor de presença, anti-vandalismo, com grau de proteção IP44, gama média formado por mecanismo de comutação para automatização do sistema de iluminação, sensor de presença, anti-vandalismo, de material termoplástico cor branca acabamento brilhante, com grau de proteção IP40 e espelho anti-vandalismo, para um elemento de material termoplástico cor branca acabamento brilhante, com junta de estanqueidade grau de proteção IP44. Instalação embutida.
Critérios considerados na determinação do preço da unidade de obra: O preço não inclui a caixa para mecanismo embutido.
Inclui: Montagem, ligação e verificação do seu correto funcionamento.
Critério de medição de projeto: Número de unidades previstas, segundo documentação gráfica de Projeto.
Critério de quantitativos de obra: Medir-se-á o número de unidades realmente executadas segundo especificações de Projeto.

| Código | Un | Descrição | Rendimento | Preço | Importância |
|---|---|---|---|---|---|
| mt34gir090a | Un | Mecanismo de comutação para automatização do sistema de iluminação, tensão de alimentação 230 V, para embutir. (material) | 1 | 564.42 | 564.420 |
| mt34gir891b | Un | Sensor de presença, anti-vandalismo, de material termoplástico cor branca acabamento brilhante, com grau de proteção IP40, regulável em sensibilidade lumínica, ângulo de detecção de 180° com alcance frontal de 32 m e lateral de 19 m, e altura máxima de instalação 1,1 m, com resistência aos raios UV e à intempérie. (material) | 1 | 554.81 | 554.810 |
| mt33gir801ab | Un | Espelho anti-vandalismo, para um elemento de material termoplástico cor branca acabamento brilhante, com junta de estanqueidade grau de proteção IP44, de montagem fácil (sem ferramentas) e desmontagem com desaparafusadora Torx T9 ou T10. (material) | 1 | 80.18 | 80.180 |
| mo003 | h | Eletricista. (mão de obra) | 0.213 | 40.91 | 8.714 |
| % | % | Custos diretos complementares | 2 % | 1208.124 | 24.162 |
|  |  | Custos diretos |  |  | 1232.286 |
