# Canalização

- Propriedade do ficheiro: CYPE Ingenieros S.A.
- Formato: FIEBDC-3/2016
- Programa: Gerador de preços para construção civil. CYPE Ingenieros, S.A.
- Data: 27/09/2024
- Âmbito geográfico: Brasil
- Moeda: BRL
- Custos indiretos: 3 %
- Despesas gerais: 13 %
- Lucro: 6 %
- IVA: 17 %

## I Instalações

### IE Elétricas

#### IEO Canalizações

**IEO010** m Canalização.
Canalização de eletroduto rígido de PVC, roscável, de cor preto, de 20 mm de diâmetro nominal. Instalação fixa na superfície. Inclusive acessórios e peças especiais.
Inclui: Marcação. Colocação e fixação do eletroduto.
Critério de medição de projeto: Comprimento medido segundo documentação gráfica de Projeto.
Critério de quantitativos de obra: Medir-se-á o comprimento realmente executado segundo especificações de Projeto.

| Código | Un | Descrição | Rendimento | Preço | Importância |
|---|---|---|---|---|---|
| mt35tpb050ac | m | Eletroduto rígido de PVC, roscável, de cor preto, de 20 mm de diâmetro nominal, com o preço incrementado em 10% relativamente a acessórios e peças especiais, segundo ABNT NBR 15465. (material) | 1 | 3.36 | 3.360 |
| mo003 | h | Eletricista. (mão de obra) | 0.337 | 40.91 | 13.787 |
| mo102 | h | Ajudante de eletricista. (mão de obra) | 0.337 | 30.78 | 10.373 |
| % | % | Custos diretos complementares | 2 % | 27.520 | 0.550 |
|  |  | Custos diretos |  |  | 28.070 |

Resíduos:
- colocação: mt35tpb050ac; fator de resíduo 0.08

## Recursos

**mt35tpb050ac** m Eletroduto rígido de PVC
Dados técnicos: Custo energético 17.975 MJ; Emissão de CO2 0.152 kg; Código LER 17 02 03; Massa do elemento 0.15 kg; Volume 0.00025 m3
Resíduos:
- embalagem: re150101 Embalagens de papel e cartão. (componente de resíduo); rendimento 0.018 kg; Código LER 15 01 01; Massa do elemento 1 kg; Volume 0.001333 m3
- embalagem: re170201 Madeira. (componente de resíduo); rendimento 0.052 kg; Código LER 17 02 01; Massa do elemento 1 kg; Volume 0.000909 m3
- embalagem: re170203 Plástico. (componente de resíduo); rendimento 0.003 kg; Código LER 17 02 03; Massa do elemento 1 kg; Volume 0.001667 m3
