# Condutor de terra

- Propriedade do ficheiro: CYPE Ingenieros S.A.
- Formato: FIEBDC-3/2016
- Programa: Gerador de preços para construção civil. CYPE Ingenieros, S.A.
- Data: 27/09/2024
- Âmbito geográfico: Brasil
- Moeda: BRL
- Custos indiretos: 3 %
- Despesas gerais: 13 %
- Lucro: 6 %
- IVA: 17 %

## I Instalações

### IE Elétricas

#### IEP Aterramentos

**IEP025** m Condutor de terra.
Condutor de terra formado por cabo rígido nu de cobre entrançado, de 70 mm² de seção. Incluindo ligações realizadas com solda aluminotérmica, grampos e bornes de ligação. Totalmente montado, ligado e testado.
Inclui: Marcação do traçado. Colocação do condutor de terra. Ligação do condutor de terra através de bornes de união.
Critério de medição de projeto: Comprimento medido segundo documentação gráfica de Projeto.
Critério de quantitativos de obra: Medir-se-á o comprimento realmente executado segundo especificações de Projeto.

| Código | Un | Descrição | Rendimento | Preço | Importância |
|---|---|---|---|---|---|
| mt35ttc010d | m | Condutor de cobre nu, de 70 mm². (material) | 1 | 41.12 | 41.120 |
| mt35www020 | Un | Material auxiliar para instalações de aterramento. (material) | 0.1 | 7.7 | 0.770 |
| mo003 | h | Eletricista. (mão de obra) | 0.112 | 40.91 | 4.582 |
| % | % | Custos diretos complementares | 2 % | 46.472 | 0.929 |
|  |  | Custos diretos |  |  | 47.401 |

Resíduos:
- colocação: mt35ttc010d Condutor de cobre nu, de 70 mm²; fator de resíduo 0.011

## Recursos

**mt35ttc010d** m Condutor de cobre nu, de 70 mm²
Dados técnicos: Custo energético 23.006 MJ; Emissão de CO2 0.509 kg; Código LER 17 04 11; Massa do elemento 0.623 kg; Volume 0.000415 m3
Resíduos:
- embalagem: re150101 Embalagens de papel e cartão. (componente de resíduo); rendimento 0.078 kg; Código LER 15 01 01; Massa do elemento 1 kg; Volume 0.001333 m3
