# Malha de aterramento para estrutura

- Propriedade do ficheiro: CYPE Ingenieros S.A.
- Formato: FIEBDC-3/2016
- Programa: Gerador de preços para construção civil. CYPE Ingenieros, S.A.
- Data: 27/09/2024
- Âmbito geográfico: Brasil
- Moeda: BRL
- Custos indiretos: 3 %
- Despesas gerais: 13 %
- Lucro: 6 %
- IVA: 17 %

## I Instalações

### IE Elétricas

#### IEP Aterramentos

**IEP010** Un Malha de aterramento para estrutura.
Malha de aterramento para estrutura de concreto do edifício composta por 80 m de cabo condutor de cobre nu recozido de 50 mm² de seção para a linha principal de aterramento do edifício, enterrado a uma profundidade mínima de 80 cm, 10 m de cabo condutor de cobre nu recozido de 50 mm² de seção para a linha de ligação de aterramento dos pilares de concreto a ligar e 2 hastes para rede de aterramento formada por peça de aço cobreado com banho eletrolítico de 15 mm de diâmetro e 2 m de comprimento, enterrada a uma profundidade mínima de 80 cm. Incluindo, conectores tipo grampo, soldas aluminotérmicas, caixa de verificação e ponte de teste. Totalmente montada, ligada e testada.
Inclui: Marcação. Ligações do eletrodo e da linha de ligação. Montagem do ponto de ligação à terra. Marcação da linha principal de terra. Fixação. Marcação de derivações de terra. Ligações das derivações. Ligação à massa da rede.
Critério de medição de projeto: Número de unidades previstas, segundo documentação gráfica de Projeto.
Critério de quantitativos de obra: Medir-se-á o número de unidades realmente executadas segundo especificações de Projeto.

| Código | Un | Descrição | Rendimento | Preço | Importância |
|---|---|---|---|---|---|
| mt35ttc010c | m | Condutor de cobre nu, de 50 mm². (material) | 90 | 32.22 | 2899.800 |
| mt35tte010b | Un | Eletrodo para rede de terra cobreado com 300 µm, fabricado em aço, de 15 mm de diâmetro e 2 m de comprimento. (material) | 2 | 120.54 | 241.080 |
| mt35tta040 | Un | Conector tipo grampo para ligação de haste. (material) | 4 | 6.7 | 26.800 |
| mt35tts010b | Un | Solda aluminotérmica do cabo condutor a seção circular. (material) | 4 | 27.65 | 110.600 |
| mt35tta010 | Un | Caixa de polipropileno para aterramento, de 300x300 mm, com tampa removível. (material) | 1 | 495.58 | 495.580 |
| mt35tta030 | Un | Ponte para comprovação de ligação à terra de la instalação elétrica. (material) | 1 | 308.06 | 308.060 |
| mt35www020 | Un | Material auxiliar para instalações de aterramento. (material) | 1 | 7.7 | 7.700 |
| mo003 | h | Eletricista. (mão de obra) | 3.805 | 40.91 | 155.663 |
| mo102 | h | Ajudante de eletricista. (mão de obra) | 3.805 | 30.78 | 117.118 |
| % | % | Custos diretos complementares | 2 % | 4362.401 | 87.248 |
|  |  | Custos diretos |  |  | 4449.649 |

Resíduos:
- colocação: mt35ttc010c Condutor de cobre nu, de 50 mm²; fator de resíduo 0.0117213
- colocação: mt35tta040 Conector tipo grampo para ligação de haste; fator de resíduo 0.048

## Recursos

**mt35ttc010c** m Condutor de cobre nu, de 50 mm²
Dados técnicos: Custo energético 16.444 MJ; Emissão de CO2 0.381 kg; Código LER 17 04 11; Massa do elemento 0.445 kg; Volume 0.000297 m3
Resíduos:
- embalagem: re150101 Embalagens de papel e cartão. (componente de resíduo); rendimento 0.076 kg; Código LER 15 01 01; Massa do elemento 1 kg; Volume 0.001333 m3

**mt35tte010b** Un Eletrodo para rede de terra cobreado com 300 µm, fabricado em aço, de 15 mm de diâmetro e 2 m de comprimento
Dados técnicos: Custo energético 66.127 MJ; Emissão de CO2 6.231 kg
Resíduos:
- embalagem: re150101 Embalagens de papel e cartão; rendimento 0.09 kg
- embalagem: re170203 Plástico. (componente de resíduo); rendimento 0.045 kg; Código LER 17 02 03; Massa do elemento 1 kg; Volume 0.001667 m3

**mt35tta040** Un Conector tipo grampo para ligação de haste
Dados técnicos: Custo energético 33.867 MJ; Emissão de CO2 2.266 kg; Código LER 17 04 01; Massa do elemento 0.19 kg; Volume 0.000127 m3
Resíduos:
- embalagem: re170203 Plástico; rendimento 0.005 kg

**mt35tta010** Un Caixa de polipropileno para aterramento, de 300x300 mm, com tampa removível
Dados técnicos: Custo energético 220.283 MJ; Emissão de CO2 6.958 kg
Resíduos:
- embalagem: re150101 Embalagens de papel e cartão; rendimento 0.072 kg
