# Ligação equipotencial

- Propriedade do ficheiro: CYPE Ingenieros S.A.
- Formato: FIEBDC-3/2016
- Programa: Gerador de preços para construção civil. CYPE Ingenieros, S.A.
- Data: 27/09/2024
- Âmbito geográfico: Brasil
- Moeda: BRL
- Custos indiretos: 3 %
- Despesas gerais: 13 %
- Lucro: 6 %
- IVA: 17 %

## I Instalações

### IE Elétricas

#### IEP Aterramentos

**IEP030** Un Ligação equipotencial.
Ligação equipotencial em local úmido através de condutor rígido de cobre de 4 mm² de seção, ligando à terra todas as canalizações metálicas existentes e todos os elementos condutores que estejam acessíveis através de abraçadeiras de latão. Inclusive caixas de ligação e repartidores. Totalmente montada, ligada e testada.
Inclui: Marcação. Ligações do eletrodo e da linha de ligação. Montagem do ponto de ligação à terra. Marcação da linha principal de terra. Fixação. Marcação de derivações de terra. Ligações das derivações. Ligação à massa da rede.
Critério de medição de projeto: Número de unidades previstas, segundo documentação gráfica de Projeto.
Critério de quantitativos de obra: Medir-se-á o número de unidades realmente executadas segundo especificações de Projeto.

| Código | Un | Descrição | Rendimento | Preço | Importância |
|---|---|---|---|---|---|
| mt35ttc020c | m | Condutor rígido unipolar de cobre, isolado, 750 V e 4 mm² de seção, para ligação equipotencial. (material) | 7 | 3.28 | 22.960 |
| mt35ttc030 | Un | Abraçadeira de latão. (material) | 5 | 9.38 | 46.900 |
| mt35www020 | Un | Material auxiliar para instalações de aterramento. (material) | 0.25 | 7.7 | 1.925 |
| mo003 | h | Eletricista. (mão de obra) | 0.895 | 40.91 | 36.614 |
| mo102 | h | Ajudante de eletricista. (mão de obra) | 0.895 | 30.78 | 27.548 |
| % | % | Custos diretos complementares | 2 % | 135.947 | 2.719 |
|  |  | Custos diretos |  |  | 138.666 |

Resíduos:
- colocação: mt35ttc020c Condutor rígido unipolar de cobre, isolado, 750 V e 4 mm² de seção, para ligação equipotencial; fator de resíduo 0.0164888

## Recursos

**mt35ttc020c** m Condutor rígido unipolar de cobre, isolado, 750 V e 4 mm² de seção, para ligação equipotencial
Dados técnicos: Custo energético 1.347 MJ; Emissão de CO2 0.081 kg; Código LER 17 04 11; Massa do elemento 0.0356 kg; Volume 0.000024 m3
Resíduos:
- embalagem: re150101 Embalagens de papel e cartão. (componente de resíduo); rendimento 0.065 kg; Código LER 15 01 01; Massa do elemento 1 kg; Volume 0.001333 m3
