# Condensador

- Propriedade do ficheiro: CYPE Ingenieros S.A.
- Formato: FIEBDC-3/2016
- Programa: Gerador de preços para construção civil. CYPE Ingenieros, S.A.
- Data: 17/06/2024
- Âmbito geográfico: Brasil
- Moeda: BRL
- Custos indiretos: 3 %
- Despesas gerais: 13 %
- Lucro: 6 %
- IVA: 17 %

## I Instalações

### IE Elétricas

#### IEQ Equipamentos para corrigir o fator de potência

**IEQ010** Un Condensador.
Condensador para 42 kVAr de potência reativa, alimentação trifásica a 400 V de tensão e 50 Hz de frequência, com armário metálico com pé de suporte e grau de proteção IP21, de 360x140x868 mm, contactores com bloco de pré-inserção e resistência de descarga rápida, e fusíveis de alto poder de corte de 125 A. Inclusive acessórios necessários para a sua correta instalação.
Inclui: Montagem e fixação. Ligação e colocação em funcionamento.
Critério de medição de projeto: Número de unidades previstas, segundo documentação gráfica de Projeto.
Critério de quantitativos de obra: Medir-se-á o número de unidades realmente executadas segundo especificações de Projeto.

| Código | Un | Descrição | Rendimento | Preço | Importância |
|---|---|---|---|---|---|
| mt35pci040gg | Un | Condensador para 42 kVAr de potência reativa, alimentação trifásica a 400 V de tensão e 50 Hz de frequência, com armário metálico com pé de suporte e grau de proteção IP21, de 360x140x868 mm, contactores com bloco de pré-inserção e resistência de descarga rápida, e fusíveis de alto poder de corte de 125 A. (material) | 1 | 10713.99 | 10713.990 |
| mo003 | h | Eletricista. (mão de obra) | 2.309 | 40.91 | 94.461 |
| mo102 | h | Ajudante de eletricista. (mão de obra) | 2.309 | 30.78 | 71.071 |
| % | % | Custos diretos complementares | 2 % | 10879.522 | 217.590 |
|  |  | Custos diretos |  |  | 11097.112 |

## Recursos

**mt35pci040gg** Un Condensador para 42 kVAr de potência reativa
Dados técnicos: Custo energético 1729.090 MJ; Emissão de CO2 110.465 kg
Resíduos:
- embalagem: re150101 Embalagens de papel e cartão. (componente de resíduo); rendimento 2.143 kg; Código LER 15 01 01; Massa do elemento 1 kg; Volume 0.001333 m3
