# Condensador

- Propriedade do ficheiro: CYPE Ingenieros S.A.
- Formato: FIEBDC-3/2016
- Programa: Gerador de preços para construção civil. CYPE Ingenieros, S.A.
- Data: 27/09/2024
- Âmbito geográfico: Brasil
- Moeda: BRL
- Custos indiretos: 3 %
- Despesas gerais: 13 %
- Lucro: 6 %
- IVA: 17 %

## I Instalações

### IE Elétricas

#### IEQ Equipamentos para corrigir o fator de potência

**IEQ010** Un Condensador.
Condensador para 8 kVAr de potência reativa, alimentação trifásica a 400 V de tensão e 50 Hz de frequência, com armário metálico com grau de proteção IP21, de 254x141x503 mm, contactores com bloco de pré-inserção e resistência de descarga rápida, e disjuntor magneto-térmico tripolar (3P) com 6 kA de poder de corte. Inclusive acessórios necessários para a sua correta instalação.
Inclui: Montagem e fixação. Ligação e colocação em funcionamento.
Critério de medição de projeto: Número de unidades previstas, segundo documentação gráfica de Projeto.
Critério de quantitativos de obra: Medir-se-á o número de unidades realmente executadas segundo especificações de Projeto.

| Código | Un | Descrição | Rendimento | Preço | Importância |
|---|---|---|---|---|---|
| mt35pci020ee | Un | Condensador para 8 kVAr de potência reativa, alimentação trifásica a 400 V de tensão e 50 Hz de frequência, com armário metálico com grau de proteção IP21, de 254x141x503 mm, contactores com bloco de pré-inserção e resistência de descarga rápida, e disjuntor magneto-térmico tripolar (3P) com 6 kA de poder de corte, para montagem mural. (material) | 1 | 5753.87 | 5753.870 |
| mo003 | h | Eletricista. (mão de obra) | 1.154 | 40.91 | 47.210 |
| mo102 | h | Ajudante de eletricista. (mão de obra) | 1.154 | 30.78 | 35.520 |
| % | % | Custos diretos complementares | 2 % | 5836.600 | 116.732 |
|  |  | Custos diretos |  |  | 5953.332 |

## Recursos

**mt35pci020ee** Un Condensador para 8 kVAr de potência reativa
Dados técnicos: Custo energético 823.865 MJ; Emissão de CO2 53.372 kg
Resíduos:
- embalagem: re150101 Embalagens de papel e cartão. (componente de resíduo); rendimento 1.925 kg; Código LER 15 01 01; Massa do elemento 1 kg; Volume 0.001333 m3
