# Bateria de condensadores

- Propriedade do ficheiro: CYPE Ingenieros S.A.
- Formato: FIEBDC-3/2016
- Programa: Gerador de preços para construção civil. CYPE Ingenieros, S.A.
- Data: 27/09/2024
- Âmbito geográfico: Brasil
- Moeda: BRL
- Custos indiretos: 3 %
- Despesas gerais: 13 %
- Lucro: 6 %
- IVA: 17 %

## I Instalações

### IE Elétricas

#### IEQ Equipamentos para corrigir o fator de potência

**IEQ020** Un Bateria de condensadores.
Bateria automática de condensadores, para 372 kVAr de potência reativa, de 8 escalões com uma relação de potência entre condensadores de 1:2:2:2:2:2:2:2, para alimentação trifásica a 400 V de tensão e 50 Hz de frequência, composta por armário metálico com grau de proteção IP21, de 1180x360x1650 mm; condensadores; regulador de energia reativa com ecrã de cristal liquido; contactores com bloco de pré-inserção e resistência de descarga rápida; e fusíveis de alto poder de corte. Inclusive acessórios necessários para a sua correta instalação.
Inclui: Montagem e fixação. Ligação e colocação em funcionamento.
Critério de medição de projeto: Número de unidades previstas, segundo documentação gráfica de Projeto.
Critério de quantitativos de obra: Medir-se-á o número de unidades realmente executadas segundo especificações de Projeto.

| Código | Un | Descrição | Rendimento | Preço | Importância |
|---|---|---|---|---|---|
| mt35pci100I1I1 | Un | Bateria automática de condensadores, para 372 kVAr de potência reativa, de 8 escalões com uma relação de potência entre condensadores de 1:2:2:2:2:2:2:2, para alimentação trifásica a 400 V de tensão e 50 Hz de frequência, composta por armário metálico com grau de proteção IP21, de 1180x360x1650 mm; condensadores; regulador de energia reativa com ecrã de cristal liquido; contactores com bloco de pré-inserção e resistência de descarga rápida; e fusíveis de alto poder de corte. (material) | 1 | 72876.62 | 72876.620 |
| mo003 | h | Eletricista. (mão de obra) | 9.234 | 40.91 | 377.763 |
| mo102 | h | Ajudante de eletricista. (mão de obra) | 9.234 | 30.78 | 284.223 |
| % | % | Custos diretos complementares | 2 % | 73538.606 | 1470.772 |
|  |  | Custos diretos |  |  | 75009.378 |

## Recursos

**mt35pci100I1I1** Un Bateria automática de condensadores
Dados técnicos: Custo energético 20983.195 MJ; Emissão de CO2 1321.064 kg
Resíduos:
- embalagem: re150101 Embalagens de papel e cartão. (componente de resíduo); rendimento 2.143 kg; Código LER 15 01 01; Massa do elemento 1 kg; Volume 0.001333 m3
