# Bateria de condensadores

- Propriedade do ficheiro: CYPE Ingenieros S.A.
- Formato: FIEBDC-3/2016
- Programa: Gerador de preços para construção civil. CYPE Ingenieros, S.A.
- Data: 27/09/2024
- Âmbito geográfico: Brasil
- Moeda: BRL
- Custos indiretos: 3 %
- Despesas gerais: 13 %
- Lucro: 6 %
- IVA: 17 %

## I Instalações

### IE Elétricas

#### IEQ Equipamentos para corrigir o fator de potência

**IEQ020** Un Bateria de condensadores.
Bateria automática de condensadores, para 661 kVAr de potência reativa, de 8 escalões com uma relação de potência entre condensadores de 1:1:1:1:1:1:1:1, para alimentação trifásica a 400 V de tensão e 50 Hz de frequência, composta por armário metálico com grau de proteção IP21, de 1180x460x1895 mm; condensadores; regulador de energia reativa com ecrã de cristal liquido; contactores com bloco de pré-inserção e resistência de descarga rápida; e fusíveis de alto poder de corte. Inclusive acessórios necessários para a sua correta instalação.
Inclui: Montagem e fixação. Ligação e colocação em funcionamento.
Critério de medição de projeto: Número de unidades previstas, segundo documentação gráfica de Projeto.
Critério de quantitativos de obra: Medir-se-á o número de unidades realmente executadas segundo especificações de Projeto.

| Código | Un | Descrição | Rendimento | Preço | Importância |
|---|---|---|---|---|---|
| mt35pci100Q1Q1 | Un | Bateria automática de condensadores, para 661 kVAr de potência reativa, de 8 escalões com uma relação de potência entre condensadores de 1:1:1:1:1:1:1:1, para alimentação trifásica a 400 V de tensão e 50 Hz de frequência, composta por armário metálico com grau de proteção IP21, de 1180x460x1895 mm; condensadores; regulador de energia reativa com ecrã de cristal liquido; contactores com bloco de pré-inserção e resistência de descarga rápida; e fusíveis de alto poder de corte. (material) | 1 | 116436.67 | 116436.670 |
| mo003 | h | Eletricista. (mão de obra) | 11.543 | 40.91 | 472.224 |
| mo102 | h | Ajudante de eletricista. (mão de obra) | 11.543 | 30.78 | 355.294 |
| % | % | Custos diretos complementares | 2 % | 117264.188 | 2345.284 |
|  |  | Custos diretos |  |  | 119609.472 |

## Recursos

**mt35pci100Q1Q1** Un Bateria automática de condensadores
Dados técnicos: Custo energético 25097.320 MJ; Emissão de CO2 1579.739 kg
Resíduos:
- embalagem: re150101 Embalagens de papel e cartão. (componente de resíduo); rendimento 2.143 kg; Código LER 15 01 01; Massa do elemento 1 kg; Volume 0.001333 m3
