# Poste de concreto

- Propriedade do ficheiro: CYPE Ingenieros S.A.
- Formato: FIEBDC-3/2016
- Programa: Gerador de preços para construção civil. CYPE Ingenieros, S.A.
- Data: 27/09/2024
- Âmbito geográfico: Brasil
- Moeda: BRL
- Custos indiretos: 3 %
- Despesas gerais: 13 %
- Lucro: 6 %
- IVA: 17 %

## I Instalações

### IE Elétricas

#### IEU Ponto de entrega

**IEU010** Un Poste de concreto.
Poste de concreto armado de seção circular, de 17 m de altura e 200 daN de esforço nominal, engastado no terreno. Incluindo escavação com meios mecânicos, transporte e descarga. Totalmente montado.
Inclui: Marcação. Transporte e descarga. Escavação. Eliminação das terras soltas do fundo da escavação. Levantamento do poste. Colocação e aprumo. Enchimento e compactação da cava com terra da própria escavação. Eliminação de restos, limpeza final e remoção de entulho. Carga de entulho em caminhão ou caçamba.
Critério de medição de projeto: Número de unidades previstas, segundo documentação gráfica de Projeto.
Critério de quantitativos de obra: Medir-se-á o número de unidades realmente executadas segundo especificações de Projeto.

| Código | Un | Descrição | Rendimento | Preço | Importância |
|---|---|---|---|---|---|
| mt35pya500Mi | Un | Poste de concreto armado de seção circular, de 17 m de altura e 200 daN de esforço nominal, segundo ABNT NBR 8451. (material) | 1 | 4158.48 | 4158.480 |
| mq01exn010i | h | Miniretroescavadeira sobre pneus, de 37,5 kW. (equipamento) | 0.475 | 188.26 | 89.424 |
| mq04cag010a | h | Caminhão com grua de carga máxima 6 t. (equipamento) | 2.434 | 203.71 | 495.830 |
| mo020 | h | Pedreiro. (mão de obra) | 3.085 | 32.24 | 99.460 |
| mo077 | h | Ajudante de pedreiro. (mão de obra) | 3.085 | 30.23 | 93.260 |
| % | % | Custos diretos complementares | 2 % | 4936.454 | 98.729 |
|  |  | Custos diretos |  |  | 5035.183 |

Resíduos:
- colocação: mt35pya500Mi Poste de concreto armado de seção circular, de 17 m de altura e 200 daN de esforço nominal, segundo ABNT NBR 8451; fator de resíduo 0.0173532

## Recursos

**mt35pya500Mi** Un Poste de concreto armado de seção circular, de 17 m de altura e 200 daN de esforço nominal, segundo ABNT NBR 8451
Dados técnicos: Custo energético 2895.425 MJ; Emissão de CO2 320.082 kg; Código LER 17 01 01; Massa do elemento 2135 kg; Volume 1.423333 m3
Resíduos:
- embalagem: re170201 Madeira. (componente de resíduo); rendimento 1.697 kg; Código LER 17 02 01; Massa do elemento 1 kg; Volume 0.000909 m3
- embalagem: re170203 Plástico. (componente de resíduo); rendimento 0.621 kg; Código LER 17 02 03; Massa do elemento 1 kg; Volume 0.001667 m3
