# Interruptor diferencial modular

- Propriedade do ficheiro: CYPE Ingenieros S.A.
- Formato: FIEBDC-3/2016
- Programa: Gerador de preços para construção civil. CYPE Ingenieros, S.A.
- Data: 14/02/2025
- Âmbito geográfico: Brasil
- Moeda: BRL
- Custos indiretos: 3 %
- Despesas gerais: 13 %
- Lucro: 6 %
- IVA: 17 %

## I Instalações

### IE Elétricas

#### IEX Aparelhagem

**IEX060** Un Interruptor diferencial modular.
Interruptor diferencial instantâneo, de 4 módulos, tetrapolar (4P), intensidade nominal 25 A, sensibilidade 300 mA, poder de corte 6 kA, classe AC, de 72x80x77,8 mm, grau de proteção IP20, montagem sobre canaleta DIN (35 mm) e encaixe por clique na canaleta. Totalmente montado, ligado e testado.
Inclui: Montagem e ligação do elemento.
Critério de medição de projeto: Número de unidades previstas, segundo documentação gráfica de Projeto.
Critério de quantitativos de obra: Medir-se-á o número de unidades realmente executadas segundo especificações de Projeto.

| Código | Un | Descrição | Rendimento | Preço | Importância |
|---|---|---|---|---|---|
| mt35amc101dd | Un | Interruptor diferencial instantâneo, de 4 módulos, tetrapolar (4P), intensidade nominal 25 A, sensibilidade 300 mA, poder de corte 6 kA, classe AC, de 72x80x77,8 mm, grau de proteção IP20, montagem sobre canaleta DIN (35 mm) e encaixe por clique na canaleta. (material) | 1 | 1646.73 | 1646.730 |
| mo003 | h | Eletricista. (mão de obra) | 0.393 | 42.82 | 16.828 |
| % | % | Custos diretos complementares | 2 % | 1663.558 | 33.271 |
|  |  | Custos diretos |  |  | 1696.829 |

## Recursos

**mt35amc101dd** Un Interruptor diferencial instantâneo
Dados técnicos: Custo energético 45.104 MJ; Emissão de CO2 2.404 kg
Resíduos:
- embalagem: re150101 Embalagens de papel e cartão. (componente de resíduo); rendimento 0.038 kg; Código LER 15 01 01; Massa do elemento 1 kg; Volume 0.001333 m3
