# Guarda-motor modular

- Propriedade do ficheiro: CYPE Ingenieros S.A.
- Formato: FIEBDC-3/2016
- Programa: Gerador de preços para construção civil. CYPE Ingenieros, S.A.
- Data: 27/09/2024
- Âmbito geográfico: Brasil
- Moeda: BRL
- Custos indiretos: 3 %
- Despesas gerais: 13 %
- Lucro: 6 %
- IVA: 17 %

## I Instalações

### IE Elétricas

#### IEX Aparelhagem

**IEX080** Un Guarda-motor modular.
Guarda-motor com comando manual local, de 2,5 módulos, tripolar (3P), ajuste da intensidade de disparo térmico entre 0,1 e 0,16 A, poder de corte 100 kA, de 44,5x91,3x66 mm, montagem sobre canaleta DIN (35 mm) e encaixe por clique na canaleta. Totalmente montado, ligado e testado.
Inclui: Montagem e ligação do elemento.
Critério de medição de projeto: Número de unidades previstas, segundo documentação gráfica de Projeto.
Critério de quantitativos de obra: Medir-se-á o número de unidades realmente executadas segundo especificações de Projeto.

| Código | Un | Descrição | Rendimento | Preço | Importância |
|---|---|---|---|---|---|
| mt35amc150aa | Un | Guarda-motor com comando manual local, de 2,5 módulos, tripolar (3P), ajuste da intensidade de disparo térmico entre 0,1 e 0,16 A, poder de corte 100 kA, de 44,5x91,3x66 mm, montagem sobre canaleta DIN (35 mm) e encaixe por clique na canaleta. (material) | 1 | 471.43 | 471.430 |
| mo003 | h | Eletricista. (mão de obra) | 0.381 | 40.91 | 15.587 |
| % | % | Custos diretos complementares | 2 % | 487.017 | 9.740 |
|  |  | Custos diretos |  |  | 496.757 |

## Recursos

**mt35amc150aa** Un Guarda-motor com comando manual local
Dados técnicos: Custo energético 18.803 MJ; Emissão de CO2 1.017 kg
Resíduos:
- embalagem: re150101 Embalagens de papel e cartão. (componente de resíduo); rendimento 0.034 kg; Código LER 15 01 01; Massa do elemento 1 kg; Volume 0.001333 m3
