# Ramal de introdução de água potável

- Propriedade do ficheiro: CYPE Ingenieros S.A.
- Formato: FIEBDC-3/2016
- Programa: Gerador de preços para construção civil. CYPE Ingenieros, S.A.
- Data: 27/09/2024
- Âmbito geográfico: Brasil
- Moeda: BRL
- Custos indiretos: 3 %
- Despesas gerais: 13 %
- Lucro: 6 %
- IVA: 17 %

## I Instalações

### IF Abastecimento de água

#### IFB Tubos de alimentação

**IFB010** Un Ramal de introdução de água potável.
Ramal de introdução de água potável, de 8 m de comprimento, colocado superficialmente e fixado ao paramento, formada por tubo de polipropileno copolímero random (PP-R), série 5, de 32 mm de diâmetro exterior e 2,9 mm de espessura; registro de gaveta de 1". Inclusive material auxiliar para montagem e fixação, acessórios e peças especiais.
Inclui: Marcação. Colocação e fixação do tubo e acessórios. Montagem do registro.
Critério de medição de projeto: Número de unidades previstas, segundo documentação gráfica de Projeto.
Critério de quantitativos de obra: Medir-se-á o número de unidades realmente executadas segundo especificações de Projeto.

| Código | Un | Descrição | Rendimento | Preço | Importância |
|---|---|---|---|---|---|
| mt37svc010f | Un | Registro de gaveta de latão fundido, para enroscar, de 1". (material) | 1 | 27.27 | 27.270 |
| mt37toa400b | Un | Material auxiliar para montagem e fixação das tubulações de polipropileno copolímero random (PP-R), série 5, de 32 mm de diâmetro exterior. (material) | 8 | 0.32 | 2.560 |
| mt37toa110abg | m | Tubo de polipropileno copolímero random (PP-R), série 5, de 32 mm de diâmetro exterior e 2,9 mm de espessura, segundo ISO 15874-2, com o preço incrementado em 30% relativamente a acessórios e peças especiais. (material) | 8 | 15.1 | 120.800 |
| mo008 | h | Encanador. (mão de obra) | 0.538 | 40.91 | 22.010 |
| mo107 | h | Ajudante de encanador. (mão de obra) | 0.538 | 30.78 | 16.560 |
| % | % | Custos diretos complementares | 2 % | 189.200 | 3.784 |
|  |  | Custos diretos |  |  | 192.984 |

Resíduos:
- colocação: mt37toa110abg; fator de resíduo 0.0275

## Recursos

**mt37svc010f** Un Registro de gaveta de latão fundido, para enroscar, de 1"
Dados técnicos: Custo energético 597.419 MJ; Emissão de CO2 40.181 kg
Resíduos:
- embalagem: re150101 Embalagens de papel e cartão. (componente de resíduo); rendimento 0.072 kg; Código LER 15 01 01; Massa do elemento 1 kg; Volume 0.001333 m3

**mt37toa110abg** m Tubo de polipropileno copolímero random (PP-R)
Dados técnicos: Custo energético 25.189 MJ; Emissão de CO2 1.251 kg; Código LER 17 02 03; Massa do elemento 0.26 kg; Volume 0.000433 m3
