# Caixa de passagem

- Propriedade do ficheiro: CYPE Ingenieros S.A.
- Formato: FIEBDC-3/2016
- Programa: Gerador de preços para construção civil. CYPE Ingenieros, S.A.
- Data: 27/09/2024
- Âmbito geográfico: Brasil
- Moeda: BRL
- Custos indiretos: 3 %
- Despesas gerais: 13 %
- Lucro: 6 %
- IVA: 17 %

## I Instalações

### IF Abastecimento de água

#### IFB Tubos de alimentação

**IFB020** Un Caixa de passagem.
Caixa de passagem pré-fabricada, de polipropileno, de seção retangular de 51x37 cm na base e 30 cm de altura, com tampa de 38x25 cm e válvula de secionamento de gaveta de latão fundido, sobre lastro de concreto simples C20 classe de agressividade ambiental I e tipo de ambiente rural, brita 1, consistência S50 de 15 cm de espessura. Inclusive ligações de tubulações e arremates.
Critérios considerados na determinação do preço da unidade de obra: O preço não inclui a escavação nem o enchimento do tardoz.
Inclui: Marcação. Eliminação das terras soltas do fundo da escavação. Concretagem e compactação do concreto na execução da base. Colocação da caixa pré-fabricada. Formação de aberturas para a passagem de tubulações. Colocação e ligação da válvula de secionamento. Colocação da tampa e dos acessórios.
Critério de medição de projeto: Número de unidades previstas, segundo documentação gráfica de Projeto.
Critério de quantitativos de obra: Medir-se-á o número de unidades realmente executadas segundo especificações de Projeto.

| Código | Un | Descrição | Rendimento | Preço | Importância |
|---|---|---|---|---|---|
| mt10hmf060ana | m³ | Concreto simples C20 classe de agressividade ambiental I e tipo de ambiente rural, brita 1, consistência S50, dosado em central, segundo ABNT NBR 8953. (material) | 0.043 | 316.08 | 13.591 |
| mt37aar020g | Un | Caixa de polipropileno, de seção retangular, de 51x37 cm na base e 30 cm de altura, com tampa de cor verde de 38x25 cm. (material) | 1 | 73.18 | 73.180 |
| mt37svc010a | Un | Registro de gaveta de latão fundido, para enroscar, de 1/2". (material) | 1 | 14.8 | 14.800 |
| mt37www010 | Un | Material auxiliar para instalações de abastecimento de água. (material) | 1 | 4.18 | 4.180 |
| mo020 | h | Pedreiro. (mão de obra) | 0.684 | 32.24 | 22.052 |
| mo113 | h | Auxiliar de serviços gerais. (mão de obra) | 0.501 | 27.81 | 13.933 |
| mo008 | h | Encanador. (mão de obra) | 0.112 | 40.91 | 4.582 |
| mo107 | h | Ajudante de encanador. (mão de obra) | 0.112 | 30.78 | 3.447 |
| % | % | Custos diretos complementares | 2 % | 149.765 | 2.995 |
|  |  | Custos diretos |  |  | 152.760 |

Resíduos:
- colocação: mt10hmf060ana; fator de resíduo 0.0012861

## Recursos

**mt10hmf060ana** m³ Concreto simples C20 classe de agressividade ambiental I e tipo de ambiente rural
Dados técnicos: Custo energético 1920.000 MJ; Emissão de CO2 240.000 kg; Código LER 17 01 01; Massa do elemento 2400 kg; Volume 1.6 m3

**mt37svc010a** Un Registro de gaveta de latão fundido, para enroscar, de 1/2"
Dados técnicos: Custo energético 404.149 MJ; Emissão de CO2 27.201 kg
Resíduos:
- embalagem: re150101 Embalagens de papel e cartão. (componente de resíduo); rendimento 0.072 kg; Código LER 15 01 01; Massa do elemento 1 kg; Volume 0.001333 m3
