# Pré-instalação de medidor para abastecimento de água potável

- Propriedade do ficheiro: CYPE Ingenieros S.A.
- Formato: FIEBDC-3/2016
- Programa: Gerador de preços para construção civil. CYPE Ingenieros, S.A.
- Data: 27/09/2024
- Âmbito geográfico: Brasil
- Moeda: BRL
- Custos indiretos: 3 %
- Despesas gerais: 13 %
- Lucro: 6 %
- IVA: 17 %

## I Instalações

### IF Abastecimento de água

#### IFC Medidores

**IFC010** Un Pré-instalação de medidor para abastecimento de água potável.
Pré-instalação de medidor individual de água 1/2" DN 15 mm, colocado em nicho, ligado ao ramal de distribuição e ao ramal de distribuição individual, formada por dois registros de gaveta de latão fundido. Inclusive marco e tampa removível de ferro fundido dúctil e material auxiliar.
Critérios considerados na determinação do preço da unidade de obra: O preço não inclui o medidor de água.
Inclui: Marcação. Colocação e fixação de acessórios e peças especiais. Ligação e verificação do seu correto funcionamento.
Critério de medição de projeto: Número de unidades previstas, segundo documentação gráfica de Projeto.
Critério de quantitativos de obra: Medir-se-á o número de unidades realmente executadas segundo especificações de Projeto.

| Código | Un | Descrição | Rendimento | Preço | Importância |
|---|---|---|---|---|---|
| mt37svc010a | Un | Registro de gaveta de latão fundido, para enroscar, de 1/2". (material) | 2 | 14.8 | 29.600 |
| mt37aar010a | Un | Marco e tampa de ferro fundido dúctil de 30x30 cm, segundo Companhia Abastecedora. (material) | 1 | 52.09 | 52.090 |
| mt37www010 | Un | Material auxiliar para instalações de abastecimento de água. (material) | 0.9 | 4.18 | 3.762 |
| mo008 | h | Encanador. (mão de obra) | 0.808 | 40.91 | 33.055 |
| mo107 | h | Ajudante de encanador. (mão de obra) | 0.404 | 30.78 | 12.435 |
| % | % | Custos diretos complementares | 4 % | 130.942 | 5.238 |
|  |  | Custos diretos |  |  | 136.180 |

## Recursos

**mt37svc010a** Un Registro de gaveta de latão fundido, para enroscar, de 1/2"
Dados técnicos: Custo energético 404.149 MJ; Emissão de CO2 27.201 kg
Resíduos:
- embalagem: re150101 Embalagens de papel e cartão. (componente de resíduo); rendimento 0.072 kg; Código LER 15 01 01; Massa do elemento 1 kg; Volume 0.001333 m3

**mt37aar010a** Un Marco e tampa de ferro fundido dúctil de 30x30 cm, segundo Companhia Abastecedora
Dados técnicos: Custo energético 101.805 MJ; Emissão de CO2 6.403 kg
Resíduos:
- embalagem: re150101 Embalagens de papel e cartão; rendimento 0.072 kg
