# Bateria de medidores divisionários para abastecimento de água potável

- Propriedade do ficheiro: CYPE Ingenieros S.A.
- Formato: FIEBDC-3/2016
- Programa: Gerador de preços para construção civil. CYPE Ingenieros, S.A.
- Data: 27/09/2024
- Âmbito geográfico: Brasil
- Moeda: BRL
- Custos indiretos: 3 %
- Despesas gerais: 13 %
- Lucro: 6 %
- IVA: 17 %

## I Instalações

### IF Abastecimento de água

#### IFC Medidores

**IFC020** Un Bateria de medidores divisionários para abastecimento de água potável.
Bateria de aço galvanizado, de 2 1/2" DN 65 mm e saídas com ligação flangeada, para centralização de um máximo de 18 medidores de 1/2" DN 15 mm em duas filas, com registro, válvulas de entrada, torneiras de verificação, válvulas de retenção, válvulas de saída, ligações e quadro de classificação. Inclusive suportes para o coletor e material auxiliar.
Critérios considerados na determinação do preço da unidade de obra: O preço não inclui os medidores de água.
Inclui: Marcação. Colocação e fixação do suporte da bateria de medidores. Colocação e fixação de acessórios e peças especiais. Colocação da bateria. Colocação do quadro de classificação. Ligação e verificação do seu correto funcionamento.
Critério de medição de projeto: Número de unidades previstas, segundo documentação gráfica de Projeto.
Critério de quantitativos de obra: Medir-se-á o número de unidades realmente executadas segundo especificações de Projeto.

| Código | Un | Descrição | Rendimento | Preço | Importância |
|---|---|---|---|---|---|
| mt37svc010r | Un | Registro de gaveta de latão fundido, para enroscar, de 2 1/2". (material) | 1 | 188.93 | 188.930 |
| mt37ccb010hb | Un | Bateria de aço galvanizado de 2 1/2" DN 65 mm, para centralização de 18 medidores divisionários de água em duas filas, de 1330x620 mm. Inclusive suporte e flange. (material) | 1 | 883.1 | 883.100 |
| mt37sve010b | Un | Registro de esfera de latão niquelado para enroscar de 1/2". (material) | 36 | 14.77 | 531.720 |
| mt37sgl012a | Un | Torneira de verificação de latão, para enroscar, de 1/2". (material) | 18 | 15.35 | 276.300 |
| mt37svr010a | Un | Válvula de retenção de latão para enroscar de 1/2". (material) | 18 | 12.84 | 231.120 |
| mt37ccb040a | Un | Tubo de ligação de aço inoxidável, de 3/4", de 400 mm de comprimento. (material) | 18 | 41.26 | 742.680 |
| mt37ccb015ha | Un | Quadro de classificação metálico para centralização de 18 medidores particulares de água em duas filas. (material) | 1 | 31.93 | 31.930 |
| mt37www010 | Un | Material auxiliar para instalações de abastecimento de água. (material) | 1 | 4.18 | 4.180 |
| mo008 | h | Encanador. (mão de obra) | 10.095 | 40.91 | 412.986 |
| mo107 | h | Ajudante de encanador. (mão de obra) | 5.048 | 30.78 | 155.377 |
| % | % | Custos diretos complementares | 2 % | 3458.323 | 69.166 |
|  |  | Custos diretos |  |  | 3527.489 |

## Recursos

**mt37svc010r** Un Registro de gaveta de latão fundido, para enroscar, de 2 1/2"
Dados técnicos: Custo energético 1194.799 MJ; Emissão de CO2 80.301 kg
Resíduos:
- embalagem: re150101 Embalagens de papel e cartão. (componente de resíduo); rendimento 0.072 kg; Código LER 15 01 01; Massa do elemento 1 kg; Volume 0.001333 m3

**mt37sve010b** Un Registro de esfera de latão niquelado para enroscar de 1/2"
Dados técnicos: Custo energético 509.569 MJ; Emissão de CO2 34.281 kg
Resíduos:
- embalagem: re150101 Embalagens de papel e cartão; rendimento 0.072 kg

**mt37sgl012a** Un Torneira de verificação de latão, para enroscar, de 1/2"
Dados técnicos: Custo energético 33.422 MJ; Emissão de CO2 2.303 kg
Resíduos:
- embalagem: re150101 Embalagens de papel e cartão; rendimento 0.072 kg

**mt37svr010a** Un Válvula de retenção de latão para enroscar de 1/2"
Dados técnicos: Custo energético 625.531 MJ; Emissão de CO2 42.069 kg
Resíduos:
- embalagem: re150101 Embalagens de papel e cartão; rendimento 0.072 kg

**mt37ccb015ha** Un Quadro de classificação metálico para centralização de 18 medidores particulares de água em duas filas
Dados técnicos: Custo energético 0.016 MJ; Emissão de CO2 0.026 kg
Resíduos:
- embalagem: re150101 Embalagens de papel e cartão; rendimento 0.03 kg
