# Filtro

- Propriedade do ficheiro: CYPE Ingenieros S.A.
- Formato: FIEBDC-3/2016
- Programa: Gerador de preços para construção civil. CYPE Ingenieros, S.A.
- Data: 27/09/2024
- Âmbito geográfico: Brasil
- Moeda: BRL
- Custos indiretos: 3 %
- Despesas gerais: 13 %
- Lucro: 6 %
- IVA: 17 %

## I Instalações

### IF Abastecimento de água

#### IFT Sistemas de tratamento de água

**IFT020** Un Filtro.
Filtro de cartucho formado por cabeça, vaso e cartucho contentor de carvão ativo, rosca de 3/4", vazão de 0,4 m³/h, com duas válvulas de secionamento de gaveta de latão fundido. Inclusive elementos de montagem e outros acessórios necessários para o seu correto funcionamento. Totalmente montado, ligado e testado.
Inclui: Marcação. Colocação e fixação do filtro. Ligação. Colocação e ligação das válvulas de secionamento.
Critério de medição de projeto: Número de unidades previstas, segundo documentação gráfica de Projeto.
Critério de quantitativos de obra: Medir-se-á o número de unidades realmente executadas segundo especificações de Projeto.

| Código | Un | Descrição | Rendimento | Preço | Importância |
|---|---|---|---|---|---|
| mt37svc010c | Un | Registro de gaveta de latão fundido, para enroscar, de 3/4". (material) | 2 | 17.58 | 35.160 |
| mt37eqt010ae | Un | Filtro de cartucho formado por cabeça, vaso e cartucho contentor de carvão ativo, rosca de 3/4", vazão de 0,4 m³/h. (material) | 1 | 76 | 76.000 |
| mt37www010 | Un | Material auxiliar para instalações de abastecimento de água. (material) | 1 | 4.18 | 4.180 |
| mo008 | h | Encanador. (mão de obra) | 1.57 | 40.91 | 64.229 |
| mo107 | h | Ajudante de encanador. (mão de obra) | 0.785 | 30.78 | 24.162 |
| % | % | Custos diretos complementares | 4 % | 203.731 | 8.149 |
|  |  | Custos diretos |  |  | 211.880 |

## Recursos

**mt37svc010c** Un Registro de gaveta de latão fundido, para enroscar, de 3/4"
Dados técnicos: Custo energético 491.999 MJ; Emissão de CO2 33.101 kg
Resíduos:
- embalagem: re150101 Embalagens de papel e cartão. (componente de resíduo); rendimento 0.072 kg; Código LER 15 01 01; Massa do elemento 1 kg; Volume 0.001333 m3
