# Válvula de retenção

- Propriedade do ficheiro: CYPE Ingenieros S.A.
- Formato: FIEBDC-3/2016
- Programa: Gerador de preços para construção civil. CYPE Ingenieros, S.A.
- Data: 27/09/2024
- Âmbito geográfico: Brasil
- Moeda: BRL
- Custos indiretos: 3 %
- Despesas gerais: 13 %
- Lucro: 6 %
- IVA: 17 %

## I Instalações

### IF Abastecimento de água

#### IFW Elementos

**IFW040** Un Válvula de retenção.
Válvula de retenção de latão para enroscar de 1 1/4".
Inclui: Marcação. Colocação. Ligação e verificação do seu correto funcionamento.
Critério de medição de projeto: Número de unidades previstas, segundo documentação gráfica de Projeto.
Critério de quantitativos de obra: Medir-se-á o número de unidades realmente executadas segundo especificações de Projeto.

| Código | Un | Descrição | Rendimento | Preço | Importância |
|---|---|---|---|---|---|
| mt37svr010d | Un | Válvula de retenção de latão para enroscar de 1 1/4". (material) | 1 | 40 | 40.000 |
| mt37www010 | Un | Material auxiliar para instalações de abastecimento de água. (material) | 1 | 4.18 | 4.180 |
| mo008 | h | Encanador. (mão de obra) | 0.168 | 40.91 | 6.873 |
| mo107 | h | Ajudante de encanador. (mão de obra) | 0.168 | 30.78 | 5.171 |
| % | % | Custos diretos complementares | 2 % | 56.224 | 1.124 |
|  |  | Custos diretos |  |  | 57.348 |

## Recursos

**mt37svr010d** Un Válvula de retenção de latão para enroscar de 1 1/4"
Dados técnicos: Custo energético 1022.613 MJ; Emissão de CO2 68.737 kg
Resíduos:
- embalagem: re150101 Embalagens de papel e cartão. (componente de resíduo); rendimento 0.072 kg; Código LER 15 01 01; Massa do elemento 1 kg; Volume 0.001333 m3
