# Bateria de garrafas de gases liquefeitos de petróleo (GLP)

- Propriedade do ficheiro: CYPE Ingenieros S.A.
- Formato: FIEBDC-3/2016
- Programa: Gerador de preços para construção civil. CYPE Ingenieros, S.A.
- Data: 17/06/2024
- Âmbito geográfico: Brasil
- Moeda: BRL
- Custos indiretos: 3 %
- Despesas gerais: 13 %
- Lucro: 6 %
- IVA: 17 %

## I Instalações

### IG Gases combustíveis

#### IGD Reservatórios

**IGD100** Un Bateria de garrafas de gases liquefeitos de petróleo (GLP).
Bateria para 4 garrafas (2 de serviço e 2 de reserva), de 35 kg de capacidade unitária de gases liquefeitos de petróleo (GLP), com mangueira de ligação, válvulas antirretorno, coletor, inversor automático, limitador de pressão e válvula porta-manômetro. Inclusive acessórios de ligação e elementos de fixação.
Critérios considerados na determinação do preço da unidade de obra: O preço não inclui as garrafas de gases liquefeitos de petróleo (GLP).
Inclui: Marcação. Montagem, ligação e verificação do seu correto funcionamento.
Critério de medição de projeto: Número de unidades previstas, segundo documentação gráfica de Projeto.
Critério de quantitativos de obra: Medir-se-á o número de unidades realmente executadas segundo especificações de Projeto.

| Código | Un | Descrição | Rendimento | Preço | Importância |
|---|---|---|---|---|---|
| mt43bbg030a | Un | Lira de 420 mm de comprimento, para gases liquefeitos de petróleo (GLP). (material) | 4 | 18.71 | 74.840 |
| mt43bbg040 | Un | Válvula antirretorno de rosca métrica fêmea-macho de 20 mm de diâmetro e 150 mm de comprimento, com junta. (material) | 4 | 7.05 | 28.200 |
| mt43bbg010a | Un | Coletor metálico, para 4 garrafas de gases liquefeitos de petróleo (GLP) (2 de serviço e 2 de reserva), colocadas em linha. (material) | 1 | 161.07 | 161.070 |
| mt43bbg020 | Un | Inversor automático, de 10 kg/h de vazão nominal, 1,5 bar de pressão de saída em serviço e 0,8 bar de pressão de saída em reserva, para troca de garrafas sem interrupção do fornecimento de gás. (material) | 1 | 176.53 | 176.530 |
| mt43bbg050 | Un | Limitador de pressão, de 10 kg/h de vazão nominal e 1,75 bar de pressão de saída. (material) | 1 | 76.4 | 76.400 |
| mt43bbg080 | Un | Válvula porta-manômetro de rosca cilíndrica GAS fêmea-macho de 1/4" de diâmetro, PN=25 bar, com tampão. (material) | 1 | 52.94 | 52.940 |
| mo010 | h | Instalador de gás. (mão de obra) | 2.865 | 40.91 | 117.207 |
| mo109 | h | Ajudante de instalador de gás. (mão de obra) | 2.865 | 30.78 | 88.185 |
| % | % | Custos diretos complementares | 2 % | 775.372 | 15.507 |
|  |  | Custos diretos |  |  | 790.879 |

## Recursos

**mt43bbg030a** Un Lira de 420 mm de comprimento, para gases liquefeitos de petróleo (GLP)
Dados técnicos: Custo energético 0.039 MJ; Emissão de CO2 0.061 kg
Resíduos:
- embalagem: re150101 Embalagens de papel e cartão. (componente de resíduo); rendimento 0.072 kg; Código LER 15 01 01; Massa do elemento 1 kg; Volume 0.001333 m3

**mt43bbg040** Un Válvula antirretorno de rosca métrica fêmea-macho de 20 mm de diâmetro e 150 mm de comprimento, com junta
Dados técnicos: Custo energético 0.039 MJ; Emissão de CO2 0.061 kg
Resíduos:
- embalagem: re150101 Embalagens de papel e cartão; rendimento 0.072 kg

**mt43bbg010a** Un Coletor metálico
Dados técnicos: Custo energético 0.039 MJ; Emissão de CO2 0.061 kg
Resíduos:
- embalagem: re150101 Embalagens de papel e cartão; rendimento 0.072 kg

**mt43bbg020** Un Inversor automático
Dados técnicos: Custo energético 0.039 MJ; Emissão de CO2 0.061 kg
Resíduos:
- embalagem: re150101 Embalagens de papel e cartão; rendimento 0.072 kg

**mt43bbg050** Un Limitador de pressão, de 10 kg/h de vazão nominal e 1,75 bar de pressão de saída
Dados técnicos: Custo energético 109.074 MJ; Emissão de CO2 6.856 kg
Resíduos:
- embalagem: re150101 Embalagens de papel e cartão; rendimento 0.072 kg

**mt43bbg080** Un Válvula porta-manômetro de rosca cilíndrica GAS fêmea-macho de 1/4" de diâmetro, PN=25 bar, com tampão
Dados técnicos: Custo energético 0.039 MJ; Emissão de CO2 0.061 kg
Resíduos:
- embalagem: re150101 Embalagens de papel e cartão; rendimento 0.072 kg
