# Central de detecção de gás

- Propriedade do ficheiro: CYPE Ingenieros S.A.
- Formato: FIEBDC-3/2016
- Programa: Gerador de preços para construção civil. CYPE Ingenieros, S.A.
- Data: 14/02/2025
- Âmbito geográfico: Brasil
- Moeda: BRL
- Custos indiretos: 3 %
- Despesas gerais: 13 %
- Lucro: 6 %
- IVA: 17 %

## I Instalações

### IG Gases combustíveis

#### IGL Deteção e alarme

**IGL001** Un Central de detecção de gás.
Central de detecção automática de gás, analógica, para 8 zonas, de 355x260x85 mm, com grau de proteção IP43, 8 barras de leds que indicam o estado de funcionamento, o estado dos detectores e a concentração de gás medida pelo detector de cada zona, 3 níveis de alarme, 3 relés de saída, um de 230 V, um de 12 Vcc e um com os contatos livres de tensão, para cada nível de alarme e fonte de alimentação de 230 V. Inclusive baterias.
Inclui: Colocação e fixação. Montagem, ligação e verificação do seu correto funcionamento.
Critério de medição de projeto: Número de unidades previstas, segundo documentação gráfica de Projeto.
Critério de quantitativos de obra: Medir-se-á o número de unidades realmente executadas segundo especificações de Projeto.

| Código | Un | Descrição | Rendimento | Preço | Importância |
|---|---|---|---|---|---|
| mt41dce040c | Un | Central de detecção automática de gás, analógica, para 8 zonas, de 355x260x85 mm, com grau de proteção IP43, 8 barras de leds que indicam o estado de funcionamento, o estado dos detectores e a concentração de gás medida pelo detector de cada zona, 3 níveis de alarme, 3 relés de saída, um de 230 V, um de 12 Vcc e um com os contatos livres de tensão, para cada nível de alarme e fonte de alimentação de 230 V. (material) | 1 | 8978.32 | 8978.320 |
| mt41rte030c | Un | Bateria de 12 V e 3 Ah. (material) | 2 | 151.83 | 303.660 |
| mo006 | h | Instalador de redes e equipamentos de detecção e segurança. (mão de obra) | 0.561 | 42.82 | 24.022 |
| mo105 | h | Ajudante de instalador de redes e equipamentos de detecção e segurança. (mão de obra) | 0.561 | 32.08 | 17.997 |
| % | % | Custos diretos complementares | 2 % | 9323.999 | 186.480 |
|  |  | Custos diretos |  |  | 9510.479 |
