# Alojamento para dispositivo de gás

- Propriedade do ficheiro: CYPE Ingenieros S.A.
- Formato: FIEBDC-3/2016
- Programa: Gerador de preços para construção civil. CYPE Ingenieros, S.A.
- Data: 27/09/2024
- Âmbito geográfico: Brasil
- Moeda: BRL
- Custos indiretos: 3 %
- Despesas gerais: 13 %
- Lucro: 6 %
- IVA: 17 %

## I Instalações

### IG Gases combustíveis

#### IGW Elementos

**IGW030** Un Alojamento para dispositivo de gás.
Caixa S 300 de chapa eletrozincada de 535x517x232 mm.
Inclui: Colocação e fixação da caixa.
Critério de medição de projeto: Número de unidades previstas, segundo documentação gráfica de Projeto.
Critério de quantitativos de obra: Medir-se-á o número de unidades realmente executadas segundo especificações de Projeto.

| Código | Un | Descrição | Rendimento | Preço | Importância |
|---|---|---|---|---|---|
| mt43cgp010b | Un | Caixa S 300 de chapa eletrozincada de 535x517x232 mm, com tampa com a palavra "Gás" e a expressão "Proibido fumar ou foguear". (material) | 1 | 158.12 | 158.120 |
| mo010 | h | Instalador de gás. (mão de obra) | 0.28 | 40.91 | 11.455 |
| mo109 | h | Ajudante de instalador de gás. (mão de obra) | 0.337 | 30.78 | 10.373 |
| % | % | Custos diretos complementares | 2 % | 179.948 | 3.599 |
|  |  | Custos diretos |  |  | 183.547 |

## Recursos

**mt43cgp010b** Un Caixa S 300 de chapa eletrozincada de 535x517x232 mm
Dados técnicos: Custo energético 0.018 MJ; Emissão de CO2 0.028 kg
Resíduos:
- embalagem: re150101 Embalagens de papel e cartão. (componente de resíduo); rendimento 0.033 kg; Código LER 15 01 01; Massa do elemento 1 kg; Volume 0.001333 m3
