# Alojamento para dispositivo de gás

- Propriedade do ficheiro: CYPE Ingenieros S.A.
- Formato: FIEBDC-3/2016
- Programa: Gerador de preços para construção civil. CYPE Ingenieros, S.A.
- Data: 27/09/2024
- Âmbito geográfico: Brasil
- Moeda: BRL
- Custos indiretos: 3 %
- Despesas gerais: 13 %
- Lucro: 6 %
- IVA: 17 %

## I Instalações

### IG Gases combustíveis

#### IGW Elementos

**IGW030** Un Alojamento para dispositivo de gás.
Marco e porta de chapa eletrozincada de 300x400 mm.
Critérios considerados na determinação do preço da unidade de obra: O preço não inclui a execução do nicho.
Inclui: Colocação e fixação de marco e porta.
Critério de medição de projeto: Número de unidades previstas, segundo documentação gráfica de Projeto.
Critério de quantitativos de obra: Medir-se-á o número de unidades realmente executadas segundo especificações de Projeto.

| Código | Un | Descrição | Rendimento | Preço | Importância |
|---|---|---|---|---|---|
| mt43cgp060c | Un | Marco e porta de chapa eletrozincada de 300x400 mm. (material) | 1 | 71.15 | 71.150 |
| mo010 | h | Instalador de gás. (mão de obra) | 0.28 | 40.91 | 11.455 |
| mo109 | h | Ajudante de instalador de gás. (mão de obra) | 0.337 | 30.78 | 10.373 |
| % | % | Custos diretos complementares | 2 % | 92.978 | 1.860 |
|  |  | Custos diretos |  |  | 94.838 |

## Recursos

**mt43cgp060c** Un Marco e porta de chapa eletrozincada de 300x400 mm
Dados técnicos: Custo energético 0.016 MJ; Emissão de CO2 0.026 kg
Resíduos:
- embalagem: re150101 Embalagens de papel e cartão. (componente de resíduo); rendimento 0.03 kg; Código LER 15 01 01; Massa do elemento 1 kg; Volume 0.001333 m3
