# Tubulação de aço inoxidável AISI 304, com solda longitudinal

- Propriedade do ficheiro: CYPE Ingenieros S.A.
- Formato: FIEBDC-3/2016
- Programa: Gerador de preços para construção civil. CYPE Ingenieros, S.A.
- Data: 29/05/2024
- Âmbito geográfico: Brasil
- Moeda: BRL
- Custos indiretos: 3 %
- Despesas gerais: 13 %
- Lucro: 6 %
- IVA: 17 %

## I Instalações

### IH Tubulações para fluidos

#### IHA Tubulações de aço

**IHA210** m Tubulação de aço inoxidável AISI 304, com solda longitudinal.
Tubulação formada por tubo de aço inoxidável classe 1.4301 (AISI 304), com solda longitudinal, de 10 mm de diâmetro exterior e 0,6 mm de espessura, série 1. Instalação em superfície. Inclusive material auxiliar para montagem e fixação, acessórios e peças especiais.
Inclui: Marcação. Colocação e fixação de tubos, acessórios e peças especiais.
Critério de medição de projeto: Comprimento medido segundo documentação gráfica de Projeto.
Critério de quantitativos de obra: Medir-se-á o comprimento realmente executado segundo especificações de Projeto.

| Código | Un | Descrição | Rendimento | Preço | Importância |
|---|---|---|---|---|---|
| mt08tai420a | Un | Material auxiliar para montagem e fixação das tubulações de aço inoxidável com solda, de 10 mm de diâmetro exterior. (material) | 1 | 0.14 | 0.140 |
| mt08tai020ag | m | Tubo de aço inoxidável classe 1.4301 (AISI 304), com solda longitudinal, de 10 mm de diâmetro exterior e 0,6 mm de espessura, série 1, com o preço incrementado em 30% relativamente a acessórios e peças especiais. (material) | 1 | 3.62 | 3.620 |
| mo008 | h | Encanador. (mão de obra) | 0.224 | 40.91 | 9.164 |
| mo107 | h | Ajudante de encanador. (mão de obra) | 0.224 | 30.78 | 6.895 |
| % | % | Custos diretos complementares | 2 % | 19.819 | 0.396 |
|  |  | Custos diretos |  |  | 20.215 |

Resíduos:
- colocação: mt08tai020ag; fator de resíduo 0.0349987

## Recursos

**mt08tai020ag** m Tubo de aço inoxidável classe 1.4301 (AISI 304)
Dados técnicos: Custo energético 8.408 MJ; Emissão de CO2 0.968 kg; Código LER 17 04 05; Massa do elemento 0.139091 kg; Volume 0.000066 m3
Resíduos:
- embalagem: re170201 Madeira. (componente de resíduo); rendimento 0.011 kg; Código LER 17 02 01; Massa do elemento 1 kg; Volume 0.000909 m3
- embalagem: re170203 Plástico. (componente de resíduo); rendimento 0.003 kg; Código LER 17 02 03; Massa do elemento 1 kg; Volume 0.001667 m3
